# Thermen LV neu
Angebotsaufforderung (GAEB 90, DA83)
Währung: EUR

## Thermenerneuerung
Datum: 14.05.24

*Hinweis*
A)  ALLGEMEINE VORBEMERKUNGEN
  zum Thermen-Leistungsverzeichnis
=======================================================

A1) ALLGEMEINES

Dem Leistungsverzeichnis liegen die "Zusätzliche
Vertragsbedingungen für die Ausführung von
Bauleistungen (Z-VOB/B)" der Covivio Immobilien GmbH,
Stand Juni  2018, zugrunde. Für sich auf dieses EPA
beziehende
Einzelaufträge (Leistungsabrufe) gelten die
Vertragsbedingungen in jedem Einzelfall als vereinbart.
Sofern zukünftig als Ersatz für die aktuell gültigen
Z-VOB/B Stand Juni 2018 mit dem Auftragnehmer (AN)
neue Z-VOB/B vereinbart werden, gelten für nach
Gültigkeitsbeginn die neuen Z-VOB/B beauftragte
Leistungen ausschließlich die neuen Z-VOB/B.

Für nach diesem Einheitspreisabkommen ausgeführte
Leistungen gelten, ergänzend zur den jeweiligen
Leistungsbeschreibungen der einzelnen Positionen, bei
evtl. Widersprüchen in nachfolgend genannter
Reihenfolge, folgende Bedingungen:

1. diese ""allgemeine Vorbemerkungen für
Einheitspreisabkommen"" (A)
2. die sich anschließenden ""allgemeine technische
Vorbemerkungen"" (B)
3. die sich anschließenden ""besondere technische
Vorbemerkungen"" (für dieses Gewerk) (C)
4. die ""Zusätzliche Vertragsbedingungen für die
Ausführung von Bauleistungen Z-VOB/B""
5. Baustellenordnung der Covivio Immobilien GmbH in der
jeweils
gültigen Fassung

Mit Unterzeichnung des EPA erklärt der AN, dass von ihm
sämtliche gesetzlichen, behördlichen und
berufgenossenschaftlichen Auflagen erfüllt werden, die
zur Ausführung der im EPA beschriebenen Leistungen
erforderlich sind.

Es dürfen nur solche Materialien verwendet werden, über
die der AN das uneingeschränkte Eigentumsrecht besitzt
und die vollkommen frei von Rechten Dritter sind.

Für die Ausführung der Arbeiten ist Fachpersonal in
ausreichender Zahl einzusetzen.
Hierbei ist darauf zu achten, dass für die Ausführung
sämtlicher Arbeiten unsere Baustellenordnung in der
jeweils gültigen Fassung zu beachten ist, die dem
ausführenden Fachpersonal in geeigneter Form zur
Kenntnis zu geben ist.

Der Einsatz von Subunternehmern ist bei
Kleinreparaturen grundsätzlich nicht erlaubt.

A2) KUNDENDIENST

Die Arbeiten werden iu.a. n bewohnten Häusern
ausgeführt.

Der Auftraggeber (AG) erwartet vom AN tatkräftige
Unterstützung bei den Bemühungen, berechtigten
Mieterwünschen zu entsprechen. Dazu gehören
insbesondere folgende Verpflichtungen:

1)  Alle Handwerker/Mitarbeiter des AN haben die
Verpflichtung, Kunden (Mietern) höflich und
  hilfsbereit zu begegnen. In Gesprächen mit den
Mietern ist das Bemühen von Covivio Immobilien GmbH
  um einen verbesserten Kundendienst herauszustellen.

2)  Die Mieter sind rechtzeitig vor Durchführung der
Reparaturarbeiten zu verständigen, ggf. durch
  Aushang im Treppenhaus oder auch individuelle
Terminvereinbarung mit dem einzelnen Mieter.

3)  Reparaturen sind sofort, spätestens innerhalb von
2 Arbeitstagen nach Beauftragung,
  durchzuführen. Sofern die Frist aus Gründen, die der
AN nicht zu vertreten hat, nicht einzuhalten
  ist, ist der AG unverzüglich zu unterrichten.

4)  Möbel und sonstiges Mietereigentum, Bodenflächen
und angrenzende Bauteile etc. im Bereich
  der auszuführenden Arbeiten sind durch Folie, evtl.
Schaltafeln oder Ähnliches zu schützen.

A3) PREISE

In den Einheitspreisen sind sämtliche Kosten, wie
Lohn-, Material- und Nebenkosten enthalten,
insbesondere auch:

1)  Koordination / Terminabsprache(n) mit dem(den)
Mieter(n) / Kundenbetreuer(n) / Bauleiter(n)

2)  sämtliche Fahrt- und Transportkosten,

3)  sämtliche tariflichen Zulagen wie z.B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung

7)  das, ggf. tägliche, Säubern der Arbeitsstelle

8)  der Ausbau und Abtransport sowie die
ordnungsgemäße Entsorgung, einschließlich
  Kippgeüühren, sämtlichen Bauschutts und aller alter,
schadhafter Teile. Teile, für die sich der
  AG eine generelle oder einzelfallbezogene Prüfung
vorbehalten hat, sind bis zu diesem
  Zeitpunkt, längstens jedoch für die Dauer von 10
Wochen, vom AN vorzuhalten und dürfen erst
  danach entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position ""An-/Abfahrtpauschale""
darf grundsätzlich nur einmal pro Auftrag  berechnet
werden, auch wenn mehrere Anfahrten (auch an
verschiedenen Tagen) erforderlich sind. Sollten mehrere
Anfahrten aus Gründen erforderlich sein, die
ausschließlich der AG oder der Mieter zu vertreten hat,
sind diese besonders zu begründen und als Z Position zu
kennzeichnen (ggf. Mieterbelastung).

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmßße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
  Stand 23.03.2009
=======================================================
===============

B1) ALLGEMEINES

Für Lieferung und Ausführung gelten neben dem
Leistungsverzeichnis:

1.  die neuesten DIN-Vorschriften (ausgenommen DIN
1961), VDE- und VDI-Richtlinien

2.  die Vorschriften der zuständigen Behörden (z.B.
Bauaufsicht, Gewerbeaufsicht, Brandverhütung,
  TÜV, Berufsgenossenschaften und Versorgungsbetriebe,

3.  die Bestimmungen der Gerüstbauordnung

4.  die Festlegungen des jeweiligen
Werkstoffherstellers. Die Werkstoffe müssen den
  geforderten Bedingungen der Leistungsbeschreibung
entsprechen.

5.
Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

*Hinweis*
C)  BESONDERE TECHNISCHE VORBEMERKUNGEN FÜR
EINHEITSPREISABKOMMEN (EPA) Stand 2021
==============================================

Die Arbeiten umfassen i.d. Regel die Erneuerung  und
Austausch von Einzelfeuerstätten (Heiz-, Kombithermen
und Gasdurchlauferhitzern.

Die Installationen haben den neuesten DIN-EN
Vorschriften  und Normen, DVGW- Arbeitsblättern und
allgemeinen anerkannten Regeln der Technik zu erfolgen
, TRGI.

Die Beantragung bzw. Fertigmeldung zum Austausch der
Feuerstätte beim Bezirksschornsteinfeger( BSFM) sowie
beim jeweiligen Netzbetreiber übernimmt der AN
eigenständig ohne Aufforderung durch den AG.

Die notwendigen Berechnungen, sofern erforderlich, für
Verbrennungsluftverbund nach gültiger TRGI, sowie
Abgasberechnung hat der AN unaufgefordert der Rechnung
mit beizufügen.
Die Leistungen hierfür  sind mit in den Einheitspreisen
einzukalkulieren.
Der  AN hat zum Zeitpunkt der Inbetriebnahme den
ordnungsgemäßen Verbrennungsluftverbund zu bestätigen,
ggf. ist eine schriftliche Bedenkenanzeige zu
verfassen. Das Gerät darf in diesem Fall nicht in
Betrieb genommen werden.

Vom  AN ist ein verantwortlicher Bauleiter für die
Dauer der Montage zu benennen. Die Anwesenheit der
örtlichen Bauleitung entbindet den Auftragnehmer nicht
von seiner Überwachungspflicht.
Alle Arbeiten an den Gasversorgungseinrichtungen dürfen
nur in Übereinstimmung mit den
Gasversorgungsunternehmen ausgeführt werden. Bei
Gasheizkesseln sind die Betriebsbedingungen mit den
Gasversorgungsunternehmen zu vergleichen und
aufeinander abzustimmen.
Die jeweilige Gasleitung ist vor Inbetriebnahme des
neuen Gerätes gemäß  zum Zeitpunkt gültiger TRGI auf
Dichtigkeit zu überprüfen,
es ist ein Protokoll zu erstellen, dass den
Abrechnungsunterlagen beizufügen ist.

Die vollständige Abnahme erfolgt erst nach vorliegender
Abnahme und Tauglichkeitsbescheinigung des BSFM.
Vor der Montage bzw. vor Bestellung der Materialien
sind die Häuser und Wohnungen einzeln zu begehen und
mit der Aufgabenstellung abzugleichen.

Sollte in der Wohnung zusätzlich zur Heiztherme ein
Gasdurchlauferhitzer (MAG) installiert sein, ist der
Einsatz einer Kombiheiztherme zu prüfen.
Die weitere Vorgehensweise ist mit der Bauleitung
der Abteilung ZGT abzustimmen.

Vor Beginn der Montagearbeiten hat eine
zweckentsprechende Absprache mit dem Auftraggeber zu
erfolgen. Die Monteure des Auftragnehmers sind
entsprechend einzuweisen.

Bei Wand- und Deckendurchführungen sind alle
Rohrleitungen mit körperschalldämmenden Manschetten zu
umhüllen.

Unmittelbar nach der Rohrmontage müssen die Durchbrüche
fachgerecht geschlossen werden.

Die elektrische Verdrahtung ist nach VDE-Richtlinien
auszuführen. Die ausgeschriebenen Verdrahtungsarbeiten
umfassen die Lieferung und Verlegung aller Kabel und
Leitungen einschließlich der erforderlichen
Befestigungen und Aufhängungen, wie Leerrohre,
Sockelschellen, Kabelschienen,
Reihenschellen usw., einschließlich Anklemmen der
Geräte.

Die modulierende Betriebsweise der Neugeräte ist
sicherzustellen.

Außenfühlerleitungen dürfen bei Altbauten nur in
Schutzrohren verlegt werden. Die fertige Anlage ist
durchzuprüfen.

Die Befestigung der Rohrleitungen zur Wand oder Decke
hat ausschließlich mit Dübeln zu erfolgen. Alle
Befestigungsteile sind in korrosionsgeschützter
Ausführung zu liefern und mit einer
geräuschisolierenden Einlage zu versehen.

Alle eingebauten Bauteile  sind während der Bauzeit
durch Umhüllen mit Folie vor Verschmutzung zu schützen.
Armaturen dürfen nicht durch die Verwendung
ungeeigneter Werkzeuge, z.B. Zangen, beschädigt werden.

Mehrfaches Abdrücken der Anlage, von Anlagenteilen oder
Teilabschnitten auf Anordnung der Bauleitung sowie
evtl. Montageunterbrechungen werden nicht besonders
vergütet.

Die fertigen Anlagen sind bei Inbetriebnahme sorgfältig
auszuspülen und einzuregulieren.

Zum Feierabend müssen alle Räume besenrein verlassen
werden. Bauschutt ist täglich aus dem Hause zu
entfernen und abzufahren.

Alle ausgebauten Materialien, die zur Verschrottung
vorgesehen sind, gehen in das Eigentum des
Auftragnehmers über. Der Verkaufserlös ist bei der
Kalkulation der Einheitspreise zu berücksichtigen.
Für die fach- und sachgerechte Entsorgung haftet der
Auftragnehmer unter Beachtung aller geltenden
Vorschriften.
Materialien, die wieder verwendet werden sollen, sind
bis zur Montage vom Auftragnehmer gegen Diebstahl und
Beschädigung zu sichern.

E I N H E I T E N
-----------------
psch  =  Pauschale
m  =  Meter
Stk/Stck  =  Stück
Std.  =  Stunden

### Bereich 01 Heizthermen /Kombithermen- Niedertemperaturt u. Brennwert

#### Abschnitt 01.01 Erneuerung/Einbau von Gasheiz- und Kombithermen

**01.01.0010 Einmalige An,-Abfahrtpauschale**
*** Bedarfsposition ohne GB
Menge: 1,000 psch

**01.01.0020 Demontage**
*** Bedarfsposition ohne GB
Demontage
Vorhandenen Umlauf/Durchlauf -Gaswasserheizer
oder Heizkessel, mit einer Leistung bis 30 KW,
einschließlich aller Anschlüsse, Abgasanlagen,
Zubehör und Anlagenteile, demontieren und
fachgerecht entsorgen,
einschl.Teilentleerung der Anlage vor Beginn der
Arbeiten Der Schrottpreis ist in den Einheitspreis
einzukalkulieren.
Menge: 1,000 psch

**01.01.0030 Einrichten der Baustelle, Abdeckmaterial u.a.**
*** Bedarfsposition ohne GB
Einrichten der Baustelle, Abdeckmaterial,
Pauschale für den Einsatz von Klein- Dichtungs-
und Befestigungsmaterial, Vorhalten und Einsatz
von Maschinen und Werkzeugen ( BGV A3 ),
einschl. der  Verschleißteile ( Diamantbohrer
für die Endmontage bei harten Fliesen,
Trennscheiben, Sägeblätter etc. )
Reinigen der Baustelle nach erfolgter Montage.
Menge: 1,000 psch

**01.01.0040 Heizungsanlage nach Fertigstellen Inbetrieb nehmen**
*** Bedarfsposition ohne GB
Heizungsanlage o. Gasumlauferhitzer  nach
Fertigstellung der Arbeiten wieder füllen und
entlüften. Die gesamte Anlage ist optisch auf
Dichtigkeit und Entlüftungsmöglichkeiten zu prüfen.
auch wenn diese nicht durch den Unternehmer errichtet
wurde. Einstellen der Anlage einschl. Einstellung
Raumregler, Abgasmessung und Einregulierung der Anlage
Menge: 1,000 psch

*Hinweis*
Bei Erneuerung von Gasgeräten bei
Modernisierungswohnungen
ist es häufig erforderlich, dass für die einzelnen
Arbeitsschritte  gemäß Baufortschritt mehrere Anfahrten
benötigt werden und die
Arbeiten zwischenzeitlich unterbrochen werden oder nur
in Teilabschnitten ausgeführt
werden können, nach Vorgaben der Bauleitung,
Die zusätzlichen Aufwendungen sind in der nachfolgender
Position zu berücksichtigen.

**01.01.0050 Zuschlagsposition Einzelmodernisierung**
*** Bedarfsposition ohne GB
Zuschlagsposition
bei Erneuerung von Gasthermen  in
Modernisierungswohnungen ( E-Mod.)

Die Position beinhaltet alle für die nachfolgenden
Leistungen zusätzlich anfallenden An-und Abfahrten.
separate Lieferung von Vormontagerahmen (ohne Material)
sowie anteiligen Lohnstunden.
Menge: 1,000 psch

**01.01.0060 Vaillant Geyser MAG 114/1 Z E**
*** Bedarfsposition ohne GB
VAILLANT Warmwasser-Geyser MAG 114/1 Z E
Gas-Durchlaufwasserheiz. f.Kaminanschluß
Produktvorteile
- Warmwasser-Geyser
- OPTI-MOD-Funktion (Geräteleistung
zwischen 40% und 100% der Nennwärmeleistung bedarfsabhängig wählbar)
- Temperaturwähler
- Anspringwassermenge 2,3 l bzw. 3,2 l
- Dezentrale und gruppenweise Versorgung
- Direkt- oder Fernzapfung
- Thermostat-Mischbatterien und
Einhebelmischer einsetzbar
- Piezo-Zünder
Ausstattung
- Thermoelektrische Zündsicherung
- Strömungssicherung eingebaut
- Wassermengenregler
- Abgassensor serienmäßig
Gasart Erdgas E
Heizleistung 8,4-19,2 kW
Warmwasserleistung 50K, max. 5,5 l/min
Kalt-/Warmwasseranschluss R 1/2
Gasanschluss R 1/2
Abgasanschluss 110 mm
Höhe/Breite/Tiefe 680/350/259 mm
Gewicht 10,5 kg
DVGW-Produkt-ID-Nr. CE-1008CP2793
Warmwasserbereitungs-Energie-
effizienzklasse A
(Spektrum A+ bis F)
Bestell-Nr. 0010022556

komplett liefern
Menge: 1,000 Stck

**01.01.0070 Bosch Gasdurchlaufwarmwasserbereiter Therm 4300**
*** Bedarfsposition ohne GB
Typ: T4304 10 D 23
Gasart: 23
Klasse für die Warmwasserbereitungs-Ener-
gieeffizienz: A
Energieeffizienzklassen-Spektrum: A+ -> F
Warmwasserbereitungs-Energieeffizienz: 71 %
Lastprofil: M
jährlicher
Brennstoffverbrauch: 7 GJ
Schallleistungspegel in
Innenräumen: 69 dB (A)
max. Nennwärmebelastung: 19,8 kW
min. Nennwärmeleistung: 10,6 kW
max. Nennwärmeleistung: 17,4 kW
max. Warmwassermenge: 10 l/min
Temperaturerhöhung bei
max. Wassermenge: 25 K
Gasanschluss: R 1/2 Zoll
Abgasrohranschluss: 110 d: mm
Produkt-ID-Nr.: 0464 GAR B CT
042
Höhe: 655 mm
Breite: 310 mm
Tiefe: 225 mm
Nettogewicht: 10,84 kg
Eingestellt auf Erdgas E
Hersteller: Bosch Thermotechnik GmbH
Produkt-ID-Nr.: 04 64 G AR BCT 042
Bestell-Nr.: 7736505696
Gerätebeschreibung:
- Gas-Durchlauferhitzer mit Zündung
durch hydrodynamischen Generator
(HydroPower Technologie)
- Display für Temperatur- und Fehlercodeanzeige
- Kompakte Bauform
- Universell verwendbar - ausgeliefert
als Fernzapfer, mit Zubehör als
Fernzapfer und Direktzapfer einsetzbar
- Besonders geeignet für Thermostatmischbatterien und Einhebelmischer
- Leistungssteuerung in Abhängigkeit der
durchfließenden Wassermenge
- Wassermengenwähler
- Ionisationsflammenüberwachung
- Strömungssicherung mit Abgasüberwachung - Sicherheitstemperaturbegrenzer
komplett liefern
Menge: 1,000 Stck

**01.01.0080 Kombitherme Junkers ZWR 18-7 KE**
*** Bedarfsposition ohne GB
Kombitherme Junkers ZWR 18-7 KE

Technische Daten:
Modulationsbereich:  8,9 -17,8 kW
Nennwärmebelastung:  18 kW
Max. Vorlauftemperatur:  88°C
Gasanschluß:  R 3/4
Abgasanschluß:  110 mm
Schutzart:  IP X4D
Einbaumaß (H/B/T):  850/440/380 mm
Gewicht ohne Verpackung:  40 kg
Auslaufwassermenge:  5,2 l/min
mittlere Auslauftemperatur:  40-60°C

Fabrikat:  JUNKERS
Typ:  ZWR 18- 7 KE 23/21

komplett liefern
Menge: 1,000 Stck

**01.01.0090 Heiztherme Junkers ZSR 5/10-7 KE**
*** Bedarfsposition ohne GB
Heiztherme Junkers ZSR 5/10-7 KE

Technische Daten:
Modulationsbereich:  5,5 bis 10 kW
Nennwärmebelastung:  11,1 kW

Max.Vorlauftemperatur:  88°C
Gasanschluß:  R 1/2
Abgasanschluß :  90 mm

Schutzart:  IP X4D
Einbaumaße (H/B/T):  770/450/275 mm

Fabrikat:  JUNKERS
TYP:  ZSR 10 - 7 KE 23/21

komplett liefern
Menge: 1,000 Stck

**01.01.0100 Gasbrennwerttherme (Heizen) Bosch Cerapur 5.2 ZSB 14-5.2 C 23**
*** Bedarfsposition ohne GB
Gerätebeschreibung:
- Verbesserter Modulationsbereich von
bis zu 1:8
- Brennwert-Zentralheizungsgerät für
Erd- und Flüssiggas für Wandmontage
- Stufenlose Leistungsanpassung bei Heizung und Speicherladung
- Verkleidung weiß, Bedienfeld abgedeckt
- Aluminium-Silizium-Wärmeblock
(Sandguss)
- Für Niedertemperaturbetrieb und Fußbodenheizung geeignet
- konzentrischer Luft-/ Abgasanschluss
mit integrierten Messöffnungen
- Einbaufeld für witterungsgeführten
Regler
- Warmwasser-Vorrangschaltung
- Zugelassen nach EG-Gasgerätericht-
linien (90/396/EWG) und EN677/ EN483
Ausstattung:
- Edelstahl-Vormischbrenner
- Stetiggeregelte Gasarmatur
(Gas-/Luft-Verbundregelung) Sicherheitseinrichtungen nach EN 12828,
Abgastemperaturbegrenzer (120 C)
- Steuergerät: Bosch Heatronic 4i,
BUS-fähig
- Ausdehnungsgefäß (12 l), leistungsgeregelte Hocheffizienzpumpe, mit
automatischem Schnellentlüfter, Manometer, Sicherheitsventil, Umsteuerventil
- Bedienung über Klartextdisplay
Typ: ZSB 14-5.2 C 23
Gasart: 23
Klasse für die jahreszeitbedingte Raumheizungs-Energieeffizienz: -
Energieeffizienzklassen-Spektrum: A++ -> G
Jahreszeitbedingte Raumheizungs-Energieeffizi-
enz: - %
Nennwärmeleistung bei
80/60 C: - kW
Schallleistungspegel in
Innenräumen: - dB (A)
min. Nennwärmeleistung
(40/30C): - kW
max. Nennwärmeleistung
(40/30C): - kW
min. Nennwärmeleistung
(80/60C): - kW
max. Nennwärmebelastung
Heizung: - kW
max. Vorlauftemperatur: - C
max. Nennwärmeleistung
(Warmwasser): - kW
Vor- und Rücklauf Heizung: - Zoll
Gasanschluss: - Zoll
Abgasrohranschluss: - d: mm
Luft/Abgasrohranschluss: - d: mm
elektrischer Anschluss: - V
elektrische Frequenz: - Hz
elektrische Leistungsaufnahme: - W
Schutzart (EN 60529): -
Produkt-Ident-Nr.: -
Höhe: - mm
Breite: - mm
Tiefe: - mm
Nettogewicht: 45,5 kg
Hersteller: Bosch Thermotechnik GmbH
Junkers Deutschland
Bestell-Nr.: 7736901747

einschl. Installationszubehör Nr. 993/994
Bestellnummer: 7719002374 UP
o.
Bestellnummer: 7719002375 AP

komplett liefern
Menge: 1,000 Stck

**01.01.0110 Gasbrennwerttherme (Kombi) Bosch Cerapur 5 ZWB 24-5 C23**
*** Bedarfsposition ohne GB
- Verbesserter Modulationsbereich,
minimale Heizleistung 3kW (ZWB 24-5)
- Brennwert-Zentralheizungsgerät für
Erd- und Flüssiggas für Wandmontage
mit integrierter Warmwasserbereitung
als Kombigerät
- Stufenlose Leistungsanpassung bei Heizung
- Verkleidung weiß, Bedienfeld abgedeckt
- Aluminium-Silizium-Wärmeblock
(Sandguss)
- Für Niedertemperaturbetrieb und Fußbodenheizung geeignet
- konzentrischer Luft-/ Abgasanschluss
mit integrierten Messöffnungen
- Einbaufeld für witterungsgeführten
Regler oder Zeitschaltuhr
- Warmwasser-Vorrangschaltung integriert. ECO oder Komfortschaltung
- Zugelassen nach EG-Gasgerätericht-
linien (90/396/EWG) und EN677/ EN483
Ausstattung:
- Edelstahl-Vormischbrenner
- Stetiggeregelte Gasarmatur
(Gas-/Luft-Verbundregelung) Sicherheitseinrichtungen nach EN 12828,
Abgastemperaturbegrenzer (120 C)
- Steuergerät: Bosch Heatronic 4i,
BUS-fähig
- Ausdehnungsgefäß, leistungsgeregelte
Hocheffizienzpumpe, automatischer
Schnellentlüfter, Manometer, Sicherheitsventil
- Textdisplay zur einfachen Bedienung
und Statusabfrage
Typ: ZWB 24-5 C 23
Gasart: 23
Klasse für die jahreszeitbedingte Raumheizungs-Energieeffizienz: A
Energieeffizienzklassen-Spektrum: A++ -> G
Jahreszeitbedingte Raumheizungs-Energieeffizi-
enz: 92 %
Nennwärmeleistung bei
80/60 C: 20 kW
Schallleistungspegel in
Innenräumen: 48 dB (A)
Klasse für die Warmwasserbereitungs-Ener-
gieeffizienz: A
Energieeffizienzklassen-Spektrum: A -> G
Warmwasserbereitungs-Energieeffizienz
bei durchschnittl. Klima: 67 %
Lastprofil: M
min. Nennwärmeleistung
(40/30C): 3,4 kW
max. Nennwärmeleistung
(40/30C): 21,5 kW
min. Nennwärmeleistung
(80/60C): 3 kW
max. Nennwärmebelastung
Heizung: 20,5 kW
max. Nennwärmeleistung
(Warmwasser): 24 kW
max. Vorlauftemperatur: 82 C
max. Auslauftemperatur: 60 C
Vor- und Rücklauf Heizung: R 3/4 Zoll
Gasanschluss: R 3/4 Zoll
Abgasrohranschluss: 80 d: mm
Luft/Abgasrohranschluss: 125 d: mm
elektrischer Anschluss: 230 V
elektrische Frequenz: 50 Hz
elektrische Leistungsaufnahme: 75 W
Schutzart (EN 60529): IP X4D
Produkt-Ident-Nr.:
CE-0085BU0450
Höhe: 840 mm
Breite: 440 mm
Tiefe: 350 mm
Nettogewicht: 47,5 kg
Eingestellt auf Erdgas E
Hersteller: Bosch Thermotechnik GmbH
Junkers Deutschland
Produkt-ID-Nr.: CE -008 5B U0450
Bestell-Nr.: 7736901023

einschl. Installationszubehör Nr. 992/991
Bestellnummer: 7719002373 UP
o.
Bestellnummer: 7719002372 AP

komplett liefern
Menge: 1,000 Stck

**01.01.0120 Gasbrennwerttherme (Kombi) Bosch Cerapur 5 ZWB 30-4 C23**
*** Bedarfsposition ohne GB
Gasbrennwerttherme (Kombi) Bosch Cerapur 5 ZWB 30-4 C23

komplett liefern
Menge: 1,000 Stck

**01.01.0130 Gasbrennwerttherme (Kombi) Bosch GC 5300iW 20/24 C 23**
*** Bedarfsposition ohne GB
Gerätebeschreibung:
- Gas-Brennwertgeräte Condens 5300i W
als Kombigerät mit integrierter Warmwasserbereitung
- Metall-Frontabdeckung in weiß
- Modulationsbereich bis 1:8
- Aluminium-Silizium-Wärmeblock
(Sandguss)
- Bedienfeld UI 301 für einfache Inbetriebnahme
und Service
- Konzentrischer Luft-/Abgasanschluss
mit integrierten Messöffnungen
- Warmwasser-Vorrangschaltung mit ECO
oder Komfortschaltung
- Steckplatz fur K20 RF oder WLAN Modul
K30
- Zugelassen nach EU-Gasgeräterichtlinien
(90/396/EWG) und EN677/ EN483
- Auslieferung vorjustiert auf Erdgas
E/H. Anpassung auf Erdgas LL/L durch
Einstellung an der Gasarmatur
- Display zur einfachen Bedienung und
Statusabfrage
- Bedienfeld abgedeckt
Ausstattung:
- Gas-Gebläse-Vormischbrenner aus Edelstahl
- Steuergerät: Bosch Heatronic 4i(R),
BUS-fähig
- Ausdehnungsgefäß
- Gegen Verschmutzung robuste Hocheffizienzpumpe
- Entlüfter
- Manometer
- Sicherheitsventil
- Stetiggeregelte Gasarmatur
(Gas-/Luft-Verbundregelung), Sicherheitseinrichtungen
nach EN 12828
- Abgastemperaturbegrenzer (120 grdC)
Typ: GC5300iW 20/24 C 23
Gasart: Erdgas E
Klasse für die jahreszeitbedingte Raumheizungs-
Energieeffizienz: A
Energieeffizienzklassen-Spektrum: A+++
-> D
4.754,03 4.754,03
Jahreszeitbedingte Raumheizungs-Energieeffizienz:
94 %
Nennwärmeleistung bei 80/60 grdC: 20 kW
Schallleistungspegel in Innenräumen: 48
dB (A)
Klasse für die
Warmwasserbereitungs-Energieeffizienz: A
Energieeffizienzklassen-Spektrum: A+ ->
F
Warmwasserbereitungs-Energieeffizienz
bei durchschnittl. Klima: 86 %
Lastprofil: XL
min. Nennwärmeleistung (50/30grdC): 3,4
kW
max. Nennwärmeleistung (50/30grdC): 20,8
kW
min. Nennwärmeleistung (80/60grdC): 3 kW
max. Nennwärmeleistung (80/60grdC): 19,5
kW
max. Nennwärmebelastung Heizung: 20 kW
max. Nennwärmeleistung (Warmwasser):
25,2 kW
max. Vorlauftemperatur: 82 grdC
max. Auslauftemperatur: 86 grdC
Vor- und Rücklauf Heizung: 3/4" Zoll
Gasanschluss: 1" Zoll
Abgasrohranschluss: 80 d: mm
Luft/Abgasrohranschluss: 125 d: mm
elektrischer Anschluss: 230 V
elektrische Frequenz: 50 Hz
Inhalt Ausdehnungsgefäß: 12 l
Schutzart (EN 60529): IPX4D
Produkt-Ident-Nr.: 123
Höhe: 780 mm
Breite: 440 mm
Tiefe: 365 mm
Nettogewicht: 43 kg
Eingestellt auf Erdgas E
Hersteller: Bosch Thermotechnik GmbH
Bestell-Nr.: 7736902109

komplett liefern
Menge: 1,000 Stck

**01.01.0140 Gasbennwerttherme Bosch Paket Mehrfachbelegung BOPA MFB501**
*** Bedarfsposition ohne GB
BOSCH Gas-BW-Standardpaket BOPA MFB501
2 x ZWB 24-5C 23, 2 x Abgas C(14)3x
TTNR: 7739617897

Hersteller: Bosch Thermotechnik GmbH
Pakettyp: BOPA MFB501
Bestell-Nr.: 7739617897

bestehend aus:
JU Gasbrennwertgerät,wandhängend CERAPUR
ZWB 24-5 C 23, 840x440x350, Kombi
Bestell-Nr.: 7736901023
Anzahl (Stück): 2
JU Installationszubehör Nr. 432 Trichtersiphon
Bestell-Nr.: 7719000763
Anzahl (Stück): 2
BOSCH Abgaszubehör FC-Set80-C(14)3x
Grundbausatz C(14)3x, d:80/125 z.Schacht
Bestell-Nr.: 7738112581
Anzahl (Stück): 2
BOSCH Abgaszubehör FC-Set110-C(14)3x
Grundbausatz C(14)3x, d:110mm, starr
Bestell-Nr.: 7738112578
BOSCH Abgaszubehör FC-S110-1000 Luftoder
Abgasrohr, d:110mm, L:1,0m
Bestell-Nr.: 7738112680
BOSCH Abgaszubehör FC-S110-2000 Luftoder
Abgasrohr, d:110mm, L:2,0m
Bestell-Nr.: 7738112681
Anzahl (Stück): 3
Rabattgr.: 910 Brennwert-Standard-Paket 6%

komplett liefern
Menge: 1,000 Stck

**01.01.0150 Gasbennwerttherme Bosch Paket Mehrfachbelegung MFB503**
*** Bedarfsposition ohne GB
BOSCH Gas-BW-Standardpaket BOPA MFB503
3 x ZWB 24-5C 23, 3 x Abgas C(14)3x
TTNR: 7739617899

Hersteller: Bosch Thermotechnik GmbH
Pakettyp: BOPA MFB503
Bestell-Nr.: 7739617899
bestehend aus:
JU Gasbrennwertgerät,wandhängend CERAPUR
ZWB 24-5 C 23, 840x440x350, Kombi
Bestell-Nr.: 7736901023
Anzahl (Stück): 3
JU Installationszubehör Nr. 432 Trichtersiphon
Bestell-Nr.: 7719000763
Anzahl (Stück): 3
BOSCH Abgaszubehör FC-Set80-C(14)3x
Grundbausatz C(14)3x, d:80/125 z.Schacht
Bestell-Nr.: 7738112581
Anzahl (Stück): 3

komplett liefern
Menge: 1,000 Stck

**01.01.0160 Gasbennwerttherme Bosch Paket Mehrfachbelegung MFB505**
*** Bedarfsposition ohne GB
BOSCH Gas-BW-Standardpaket BOPA MFB505
4 x ZWB 28-5C 23, 4 x Abgas C(14)3x
TTNR: 7739617901

Hersteller: Bosch Thermotechnik GmbH
Pakettyp: BOPA MFB505
Bestell-Nr.: 7739617901
bestehend aus:
JU Gasbrennwertgerät,wandhängend CERAPUR
ZWB 24-5 C 23, 840x440x350, Kombi
Bestell-Nr.: 7736901023
Anzahl (Stück): 4
JU Installationszubehör Nr. 432 Trichtersiphon
Bestell-Nr.: 7719000763
Anzahl (Stück): 4
BOSCH Abgaszubehör FC-Set80-C(14)3x
Grundbausatz C(14)3x, d:80/125 z.Schacht
Bestell-Nr.: 7738112581
Anzahl (Stück): 4
BOSCH Abgaszubehör FC-Set110-C(14)3x
Grundbausatz C(14)3x, d:110mm, starr
Bestell-Nr.: 7738112578
BOSCH Abgaszubehör FC-Set110-C(14)3x
Erweiterungsbausatz C(14)3x, d:110 starr
Bestell-Nr.: 7738112580
Anzahl (Stück): 2
BOSCH Abgaszubehör FC-S110-1000 Luftoder
Abgasrohr, d:110mm, L:1,0m
Bestell-Nr.: 7738112680
BOSCH Abgaszubehör FC-S110-2000 Luftoder
Abgasrohr, d:110mm, L:2,0m
Bestell-Nr.: 7738112681
Anzahl (Stück): 3
Rabattgr.: 910 Brennwert-Standard-Paket 6%

komplett liefern
Menge: 1,000 Stck

**01.01.0170 Gasbrennwerttherme (Heizen) Remeha Tzerra Ace 15 DS**
*** Bedarfsposition ohne GB
RE Gas-Brennwert-Wandheizkessel
Tzerra Ace 15 DS, 15 kW
Remeha Tzerra Ace 15 DS
Gas-Brennwertgerät als Wandgerät für
raumluftunabgängigen oder raumluftabhängigen Betrieb.
CE-zertifiziert für geschlossenen
Heizungsanlagen nach DIN EN 12828.
Monoblock-Wärmetauscher aus
korossionsbeständigen Aluminium/Silizium
Guß mit integriertem Edelstahlvormischbrenner, modulierend von 38% bis 100%.
Drehzahlgeregeltes Gebläse mit Ansaugschalldämpfer, sowie Gasarmatur mit erhöhter Sicherheit. ComfortMaster Gasfeuerungsautomat mit allen erforderlichen Sicherheitsfunktionen.
Kontrollbox mit Klarsichtdisplay
für Heizung und Warmwassertemperatur,
sowie Grundanzeige für Status und
Störmeldeanzeige.
Ausgestattet mit:
Elektronisch geregelte Umwälzpumpe
mit Permanentmagnetmotor EEI < 0,20
Schnellentlüfter, Sicherheitsventil,
Membranausdehnungsgefäß 8 Liter,
Dreiwege-Umschaltventil für Brauchwasserbereitung.
Für Erdgas E/LL, sowie Flüssiggas geeignet. Voreingestellt auf Erdgas H.
Verkleidung Kunststoff, Farbe RAL 9003,
Front in Kunststoff.
Typ: Tzerra Ace 15 DS
Nennwärmeleistungsbereich:
6,1 bis 15,8 kW (50/30)
5,5 bis 14,7 kW (80/60)
Abgasanschluss: 60/100
Abmessungen:
H/B/T 664/368/364 mm
Abgasanschluss konzentrisch DN 60/100
Gewicht 25 kg
Mindestumlaufwassermeenge nicht erforderlich.
Raumheizungs-EEK: A
Wärmenennleistung (Prated): 15 kW
Raumheizungs-EE (etaS): 94 %
Schallleistungspegel (Lwa/Innen): 44 dB
Artikelnummer 7678091
EAN-Nummer 8713809299163
Matchcode Gas-Brennwert-W

einschl.
- Vormontagerahmen
  Artikelnummer: 7600374
- Montageanschlusset
  Artikelnummer: 7600628
- Abdeckblende
  Artikelnummer:  7683755

Das zusätzlich benötigte Rohranschlusset ist im Titel
Anschlussmaterial zu verpreisen

komplett liefern
Menge: 1,000 Stck

**01.01.0180 Gasbrennwerttherme (Kombi) Remeha Tzerra Ace 28C**
*** Bedarfsposition ohne GB
RE Gas-Brennwert-Kombiheizkessel
Tzerra Ace 28 C, 28 kW
Remeha Tzerra Ace 28 C
Gas-Brennwert-Combigerät als Wandgerät
für raumluftunabgängigen oder raumluftabhängigen Betrieb.
CE-zertifiziert für geschlossenen
Heizungsanlagen nach DIN EN 12828.
Monoblock-Wärmetauscher aus
korossionsbeständigen Aluminium/Silizium
Guß mit integriertem Edelstahlvormischbrenner, modulierend von 23% bis 100%.
Drehzahlgeregeltes Gebläse mit Ansaugschalldämpfer, sowie Gasarmatur mit erhöhter Sicherheit. ComfortMaster Gasfeuerungsautomat mit allen erforderlichen Sicherheitsfunktionen.
Kontrollbox mit Klarsichtdisplay
für Heizung und Warmwassertemperatur,
sowie Grundanzeige für Status und
Störmeldeanzeige.
Ausgestattet mit:
Elektronisch geregelte Umwälzpumpe
mit Permanentmagnetmotor EEI < 0,20
Schnellentlüfter, Sicherheitsventil,
Membranausdehnungsgefäß 8 Liter,
Dreiwege-Umschaltventil und Plattenwärmetauscher für Brauchwasserbereitung.
Für Erdgas E/LL, sowie Flüssiggas geeignet. Voreingestellt auf Erdgas H.
Verkleidung, Farbe RAL 9003,
Front in Kunststoff.
Typ: Tzerra Ace 28 C
Nennwärmeleistungsbereich Heizung
6,1 bis 24,8 kW (50/30)
5,5 bis 23,4 kW (80/60)
Nennwärmeleistungsbereich Warmwasser
5,5 bis 27,5 kW
Abgasanschluss: 60/100
Abmessungen:
H/B/T 664/368/364 mm
Abgasanschluss konzentrisch DN 60/100
Gewicht 26 kg
Mindestumlaufwassermeenge nicht erforderlich.
Raumheizungs-EEK: A
Warmwasserbereitungs-EEK (XL): A
Wärmenennleistung (Prated): 24 kW
Raumheizungs-EE (etaS): 94 %
Warmwasserbereitungs-EE (etaWH): 86 %
Schallleistungspegel (Lwa/Innen): 47 dB
Artikelnummer 7678093
EAN-Nummer 8713809299187
Matchcode Gas-Brennwert-W

einschl.
-Vormontagerahmen
  Artikelnummer: 7600371
- Montageanschlusset
  Artikelnummer: 7600628
-Abdeckblende
  Artikelnummer: 7683755

komplett liefern
Menge: 1,000 Stck

**01.01.0190 Gas-Brennwert-Wandkessel Remeha Tzerra Ace-Matic 15 DS, 15 kW**
*** Bedarfsposition ohne GB
Gas-Brennwert-Wandkessel Remeha Tzerra Ace-Matic 15 DS,
15 kW

Remeha Tzerra Ace-Matic 15 DS
Gas-Brennwertgerät als Wandgerät für
raumluftunabhängigen oder raumluftabhängigen Betrieb.
CE-zertifiziert für geschlossenen
Heizungsanlagen nach DIN EN 12828.
Monoblock-Wärmetauscher aus
korrosionsbeständigen Edelstahl
mit integriertem Edelstahlvormischbrenner, modulierend von 15% bis 100%.
Drehzahlgeregeltes Gebläse
sowie Gasarmatur mit erhöhter Sicherheit. Comfort Master Gasfeuerungsautomat mit allen erforderlichen Sicherheitsfunktionen.
Klarsichtdisplay für
Heizung und Warmwassertemperatur,
sowie Grundanzeige für Status und
Störmeldeanzeige.
Ausgestattet mit:
Elektronisch geregelte Umwälzpumpe
mit Permanentmagnetmotor EEI < 0,20
Schnellentlüfter, Sicherheitsventil,
Membranausdehnungsgefäß 7 Liter,
Dreiwege-Umschaltventil für Brauchwasserbereitung.
Für Erdgas E/LL/Flüssiggas geeignet.
Voreingestellt auf Erdgas E (H).
Gehäuse Metall, Farbe RAL 9003,
Front in Kunststoff.
Typ: Tzerra Ace-Matic 15 DS
Nennwärmeleistungsbereich:
2,2 bis 16,3 kW (50/30)
2,1 bis 15 kW (80/60)
Abgasanschluss: 60/100
Abmessungen:
H/B/T 700/395/291 mm
Abgasanschluss konzentrisch DN 60/100
Gewicht 27,5 kg
Mindestumlaufwassermenge nicht erforderlich.
Raumheizungs-EEK: A
Wärmenennleistung (Prated): 15 kW
Raumheizungs-EE (etaS): 94 %
Schallleistungspegel (Lwa/Innen): 50 dB

Artikelnummer 7825255
EAN-Nummer 8022945024004

komplett liefern
Menge: 1,000 Stck

**01.01.0200 Gas-Brennwert-Kombiheizkessel Remeha Tzerra Ace-Matic 28 C, 28 kW**
*** Bedarfsposition ohne GB
Gas-Brennwert-Kombiheizkessel Remeha Tzerra Ace-Matic
28 C, 28 kW

Remeha Tzerra Ace-Matic 28 C
Gas-Brennwert-Combigerät als Wandgerät
für raumluftunabhängigen oder raumluftabhängigen Betrieb.
CE-zertifiziert für geschlossenen
Heizungsanlagen nach DIN EN 12828.
Monoblock-Wärmetauscher aus
korrosionsbeständigen Edelstahl
mit integriertem Edelstahlvormischbrenner, modulierend von 13% bis 100%.
Drehzahlgeregeltes Gebläse mit Ansaugschalldämpfer, sowie Gasarmatur mit erhöhter Sicherheit. Comfort Master Gasfeuerungsautomat mit allen erforderlichen Sicherheitsfunktionen.
mit Klarsichtdisplay
für Heizung und Warmwassertemperatur,
sowie Grundanzeige für Status und
Störmeldeanzeige.
Ausgestattet mit:
Elektronisch geregelte Umwälzpumpe
mit Permanentmagnetmotor EEI < 0,20
Schnellentlüfter, Sicherheitsventil,
Membranausdehnungsgefäß 7 Liter,
Dreiwege-Umschaltventil und Plattenwärmetauscher für Brauchwasserbereitung.
Für Erdgas E/LL/Flüssiggas geeignet. Voreingestellt auf Erdgas E (H).
Gehäuse aus Metall, Farbe RAL 9003,
Front in Kunststoff.
Typ: Tzerra Ace-Matic 28 C
Nennwärmeleistungsbereich Heizung
3,8 bis 26,1 kW (50/30)
3,5 bis 20 kW (80/60)
Nennwärmeleistungsbereich Warmwasser
3,6 bis 28 kW
Abgasanschluss: 60/100
Abmessungen:
H/B/T 700/395/291 mm
Abgasanschluss konzentrisch DN 60/100
Gewicht 27,5 kg
Mindestumlaufwassermenge nicht erforderlich.
Raumheizungs-EEK: A
Warmwasserbereitungs-EEK (XL): A
Wärmenennleistung (Prated): 24 kW
Raumheizungs-EE (etaS): 94 %
Warmwasserbereitungs-EE (etaWH): 85 %
Schallleistungspegel (Lwa/Innen): 50 dB

Artikelnummer 7825256
EAN-Nummer 8022945024011

komplett liefern
Menge: 1,000 Stck

**01.01.0210 Remeha Vormontagebügel mit Absperrarmaturen Tzerra Ace-Matic 15 DS**
*** Bedarfsposition ohne GB
Remeha Vormontagebügel mit Absperrarmaturen Tzerra
Ace-Matic 15 DS
Vormontagebügel Tzerra Ace-Matic DS

Artikelnummer 7828130
EAN-Nummer 8022945028316
Menge: 1,000 Stck

**01.01.0220 Remeha Vormontagebügel mit Absperrarmaturen Tzerra Ace-Matic 28 C**
*** Bedarfsposition ohne GB
Remeha Vormontagebügel mit Absperrarmaturen Tzerra
Ace-Matic 28 C
Vormontagebügel Tzerra Ace-Matic für
Combi Geräte

Artikelnummer 7828129
EAN-Nummer 8022945028309
Menge: 1,000 Stck

**01.01.0230 Gasbrennwerttherme Mehrfachbelegung. für 2 Tzerra Ace-Matic 28 C**
*** Bedarfsposition ohne GB
Gasbrennwerttherme Mehrfachbelegung. für 2 Tzerra
Ace-Matic 28 C
Bestehend aus:

2x Remeha Tzerra Ace-Matic 28 C
Gas-Brennwert-Combigerät als Wandgerät
für raumluftunabhängigen oder raumluftabhängigen
Betrieb.

2x Remeha Regelgerät eTwist, modulierender
Raumregler mit App-Steuerung

2x Montagerahmen mit Armaturen für Tzerra Ace-Matic 28
C
Vormontagerahmen mit Anschlussarmaturen für die
Vormontage
Inklusive Absperreinrichtungen,
Manometer,Nachfülleinheit mit Rohrtrenner

2x T-Stück mit Abdichtdeckel PPS DN 60/100,
senkr./waager.
M85251WA

2x Abgasrohr PPS DN 60/100, kürzbar, 500mm
M85268WA

1x Atec Basis Set Mehrfachbelegung Art. Nr. 632394

2x Atec Anschlussset Dn 60/100 Art.Nr. 632380

6 Meter Atec Rohr flexibel DN 100 Art.Nr. 2322

2x Atec Rohr 1955mm DN 100 Art.Nr. 2320

1x Atec Kontrollrohr DN 100 Art. Nr. 2303

1x Atec Rohr 955 mm DN 100 Art. Nr. 2319

8x Atec Abstandshalter DN 10
Menge: 1,000 Stck

**01.01.0240 Gasbrennwerttherme Mehrfachbelegung. für 3 Tzerra Ace-Matic 28 C**
*** Bedarfsposition ohne GB
Gasbrennwerttherme Mehrfachbelegung. für 3 Tzerra
Ace-Matic 28 C

Bestehend aus:

3x Remeha Tzerra Ace-Matic 28 C
Gas-Brennwert-Combigerät als Wandgerät
für raumluftunabhängigen oder raumluftabhängigen
Betrieb.

3x Remeha Regelgerät eTwist, modulierender
Raumregler mit App-Steuerung

3x Montagerahmen mit Armaturen für Tzerra Ace-Matic 28
C
Vormontagerahmen mit Anschlussarmaturen für die
Vormontage
Inklusive Absperreinrichtungen,
Manometer,Nachfülleinheit mit Rohrtrenner

3x T-Stück mit Abdichtdeckel PPS DN 60/100,
senkr./waager.
M85251WA

3x Abgasrohr PPS DN 60/100, kürzbar, 500mm
M85268WA

1x Atec Basis Set Mehrfachbelegung Art. Nr. 632394

3x Atec Anschlussset Dn 60/100 Art.Nr. 632380

9 Meter Atec Rohr flexibel DN 100 Art.Nr. 2322

2x Atec Rohr 1955mm DN 100 Art.Nr. 2320

1x Atec Kontrollrohr DN 100 Art. Nr. 2303

1x Atec Rohr 955 mm DN 100 Art. Nr. 2319

8x Atec Abstandshalter DN 10
Menge: 1,000 Stck

**01.01.0250 Gasbrennwerttherme Mehrfachbelegung. für 4 Tzerra Ace-Matic 28 C**
*** Bedarfsposition ohne GB
Gasbrennwerttherme Mehrfachbelegung. für 4 Tzerra
Ace-Matic 28 C

Bestehend aus:

4x Remeha Tzerra Ace-Matic 28 C
Gas-Brennwert-Combigerät als Wandgerät
für raumluftunabhängigen oder raumluftabhängigen
Betrieb.

4x Remeha Regelgerät eTwist, modulierender
Raumregler mit App-Steuerung

4x Montagerahmen mit Armaturen für Tzerra Ace-Matic 28
C
Vormontagerahmen mit Anschlussarmaturen für die
Vormontage
Inklusive Absperreinrichtungen,
Manometer,Nachfülleinheit mit Rohrtrenner

4x T-Stück mit Abdichtdeckel PPS DN 60/100,
senkr./waager.
M85251WA

4x Abgasrohr PPS DN 60/100, kürzbar, 500mm
M85268WA

1x Atec Basis Set Mehrfachbelegung Art. Nr. 632394

4x Atec Anschlussset Dn 60/100 Art.Nr. 632380

12 Meter Atec Rohr flexibel DN 100 Art.Nr. 2322

2x Atec Rohr 1955mm DN 100 Art.Nr. 2320

1x Atec Kontrollrohr DN 100 Art. Nr. 2303

1x Atec Rohr 955 mm DN 100 Art. Nr. 2319

12x Atec Abstandshalter DN 10
Menge: 1,000 Stck

**01.01.0260 Gasbrennwerttherme Mehrfachbelegung. für 2 Tzerra Ace 28 C**
*** Bedarfsposition ohne GB
Bestehend aus:

2x Remeha Tzerra Ace 28 C
Gas-Brennwert-Combigerät als Wandgerät
für raumluftunabhängigen oder raumluftabhängigen
Betrieb.

2x Remeha Regelgerät eTwist, modulierender
Raumregler mit App-Steuerung

2x Montagerahmen mit Armaturen für Tzerra Ace 28 C
Vormontagerahmen mit Anschlussarmaturen für die
Vormontage
Inklusive Absperreinrichtungen,
Manometer,Nachfülleinheit mit Rohrtrenner

2x Rohranschlussset für Montagerahmen
7600628

2x T-Stück mit Abdichtdeckel PPS DN 60/100,
senkr./waager.
M85251WA

2x Abgasrohr PPS DN 60/100, kürzbar, 500mm
M85268WA

1x Atec Basis Set Mehrfachbelegung Art. Nr. 632394

2x Atec Anschlussset Dn 60/100 Art.Nr. 632380

6 Meter Atec Rohr flexibel DN 100 Art.Nr. 2322

2x Atec Rohr 1955mm DN 100 Art.Nr. 2320

1x Atec Kontrollrohr DN 100 Art. Nr. 2303

1x Atec Rohr 955 mm DN 100 Art. Nr. 2319

8x Atec Abstandshalter DN 100
Menge: 1,000 Stck

**01.01.0270 Gasbrennwerttherme Mehrfachbelegung. für 3 Tzerra Ace 28 C**
*** Bedarfsposition ohne GB
Bestehend aus:

3x Remeha Tzerra Ace 28 C
Gas-Brennwert-Combigerät als Wandgerät
für raumluftunabhängigen oder raumluftabhängigen
Betrieb.

3x Remeha Regelgerät eTwist, modulierender
Raumregler mit App-Steuerung

3x Montagerahmen mit Armaturen für Tzerra Ace 28 C
Vormontagerahmen mit Anschlussarmaturen für die
Vormontage
Inklusive Absperreinrichtungen,
Manometer,Nachfülleinheit mit Rohrtrenner

3x Rohranschlussset für Montagerahmen
7600628

3x T-Stück mit Abdichtdeckel PPS DN 60/100,
senkr./waager.
M85251WA

3x Abgasrohr PPS DN 60/100, kürzbar, 500mm
M85268WA

1x Atec Basis Set Mehrfachbelegung Art. Nr. 632394

3x Atec Anschlussset Dn 60/100 Art.Nr. 632380

9 Meter Atec Rohr flexibel DN 100 Art.Nr. 2322

2x Atec Rohr 1955mm DN 100 Art.Nr. 2320

1x Atec Kontrollrohr DN 100 Art. Nr. 2303

1x Atec Rohr 955 mm DN 100 Art. Nr. 2319

8x Atec Abstandshalter DN 100
Menge: 1,000 Stck

**01.01.0280 Gasbrennwerttherme Mehrfachbelegung. für 4 Tzerra Ace 28 C**
*** Bedarfsposition ohne GB
Bestehend aus:

4x Remeha Tzerra Ace 28 C
Gas-Brennwert-Combigerät als Wandgerät
für raumluftunabhängigen oder raumluftabhängigen
Betrieb.

4x Remeha Regelgerät eTwist, modulierender
Raumregler mit App-Steuerung

4x Montagerahmen mit Armaturen für Tzerra Ace 28 C
Vormontagerahmen mit Anschlussarmaturen für die
Vormontage
Inklusive Absperreinrichtungen,
Manometer,Nachfülleinheit mit Rohrtrenner

4x Rohranschlussset für Montagerahmen
7600628A

4x T-Stück mit Abdichtdeckel PPS DN 60/100,
senkr./waager.
M85251WA

4x Abgasrohr PPS DN 60/100, kürzbar, 500mm
M85268WA

1x Atec Basis Set Mehrfachbelegung DN 110 Art. Nr.
633394

4x Atec Anschlussset DN 60/100 DN 110 Art.Nr. 633380

12 Meter Atec Rohr flexibel DN 110 Art.Nr. 3322

2x Atec Rohr 1955mm DN 110 Art.Nr. 3320

1x Atec Kontrollrohr DN 110 Art. Nr. 3303

1x Atec Rohr 955 mm DN 110 Art. Nr. 3319

12x Atec Abstandshalter DN 110
Menge: 1,000 Stck

*Hinweis*
sofern nicht bereits im Paket enthalten

**01.01.0290 Bosch Junkers Regelung CR 100**
*** Bedarfsposition ohne GB
raumtemperaturgeführter Regler für einen Heizkreis
Menge: 1,000 Stck

**01.01.0300 Bosch Junkers Regelung CR 80 RF**
*** Bedarfsposition ohne GB
Bosch Junkers Funkregler CR 80 RF
Raumregelbedieneinheit für 1HK  und Warmwasser
Menge: 1,000 Stck

**01.01.0310 Bosch Junkers Regelung CR 120**
*** Bedarfsposition ohne GB
raumtemperaturgeführter Regler für einen Heizkreis
Menge: 1,000 Stck

**01.01.0320 Bosch Junkers Regelung CW 100**
*** Bedarfsposition ohne GB
außentemperaturgeführter Regler für 1 Heizkreis (mit
Außenfühler)
Menge: 1,000 Stck

**01.01.0330 Bosch Junkers Regelung FR 50**
*** Bedarfsposition ohne GB
Junkers Raumtemperaturregler Typ FR 50
- Raumtemperaturregler mit sehr einfacher Bedienung
- Vorgabe der Heizkreistemperatur zur modulierenden
Betriebsweise des Heizgerätes
- Klartextanzeige, Tagesprogramm mit 2 Schalt-punkten
für einen Heizkreis, Datum, Uhrzeit- und
Raumtemperaturanzeige, automatische Umstellung von
Sommer- und Winterzeit
- ab Werk vorprogrammiert, sofort betriebsbereit bei
Inbetriebnahme
Menge: 1,000 Stck

**01.01.0340 Remeha Regler ISense Standard**
*** Bedarfsposition ohne GB
RE Regler iSense
für Tzerra Ace
Witterungsgeführte Regelung iSense
zur mod. Anst. eines Wärmeerzeugers,
einem direkten Heizkreis
sowie einer Brauchwasserbereitung.
Frostschutzfunktion, wählbare
Raumtemperaturkompensation,
Legionellenschutz.
Regler kann auch als Raumregler im
Wohn
Artikelnummer S101785
EAN-Nummer 8713809234232

liefern
Menge: 1,000 Stck

**01.01.0350 Remeha Regler eTwist (Premium)**
*** Bedarfsposition ohne GB
RE Regelgerät eTwist, modulierender
Raumregler mit App-Steuerung
Einkreisanlage ohne Mischer
Witterungsgeführte modulierender
Kesselbetrieb. Ansteuerung von
Brenner, Kesselkreispumpe, Frostschutzfunktion, wählbare Raumkompesation,
Party- und Ferienprogramm, stufenlose
Heizkurvenverstellung (mittels App),
Optimierung des Heizbeginns.
App- Steuerung ab Werk,
Hintergrundbeleuchtung, Bewegungssensor
Regler kann als modulierender Raumregler im Wohnraum installiert werden.
Artikelnummer 7668117
EAN-Nummer 8713809285937
Matchcode Regelungssystem

Hinweis: Der Einbau erfolgt ausschließlich auf
Anweisung der Bauleitung, andernfalls gilt der
Standard !

liefern
Menge: 1,000 Stck

**01.01.0360 Remeha Isense Reglerset Q100 RF**
*** Bedarfsposition ohne GB
RE iSense Q100 RF
drahtloser Regler
iSense Reglerset Q100RF
Witterungsgeführte Funkregelung zur
modulier. Anst. eines Wärmeerzeugers,
einem direkten Heizkreis
sowie einer Brauchwasserbereitung.
Auch als Raumregler einsetzbar.
Kabellose Verbindung zum Bedienteil.
Frostschutzfunktion, wählbare
Raumtemperaturkompensation,
Legionellenschutz. Komplett mit Fühlern
und Anschlusstechnik.
Artikelnummer S101795
EAN-Nummer 8713809234249

Hinweis: Der Einbau erfolgt ausschließlich auf
Anweisung der Bauleitung, andernfalls gilt
der Standard !

liefern
Menge: 1,000 Stck

**01.01.0370 Remeha Außenfühler zur witterungsgeführten Ansteuerung**
*** Bedarfsposition ohne GB
Remeha Außenfühler zur witterungsgeführten Ansteuerung
Drahtgebundener Außenfühler zur
witterungsgeführten Ansteuerung.

Artikelnummer S100316
EAN-Nummer 3661238369122

liefern
Menge: 1,000 Stck

**01.01.0380 Installation Raumregler**
*** Bedarfsposition ohne GB
Installation und anschließen
v.g. Raumregler
Menge: 1,000 Stck

**01.01.0390 Vorstehende Heizthermen**
*** Bedarfsposition ohne GB
Vorstehende Heizthermen
transportieren, aufhängen und mit den
Rohrleitungen verbinden.
einschl. erforderlicher Dichtungen
(die Berücksichtigung von Anschlussmaterial
erfolgt in nachfolgender Pos.)
Menge: 1,000 Stck

**01.01.0400 Vorstehende Kombithermen**
*** Bedarfsposition ohne GB
Vorstehende Kombithermen
transportieren, aufhängen und mit den
Rohrleitungen verbinden.
einschl. erforderlicher Dichtungen
(die Berücksichtigung von Anschlussmaterial
erfolgt in nachfolgender Pos.)
Menge: 1,000 Stck

**01.01.0410 Vorstehende Gasdurchlauferhitzer**
*** Bedarfsposition ohne GB
Vorstehende Gasdurchlauferhitzer
transportieren, aufhängen und mit den
Rohrleitungen verbinden.
einschl. erforderlicher Dichtungen
(die Berücksichtigung von Anschlussmaterial
erfolgt in nachfolgender Pos.)
Menge: 1,000 Stck

**01.01.0420 Anschluß Heiztherme, Aufputz**
*** Bedarfsposition ohne GB
Anschlüsse an vorhandenes Rohrnetz
sowie an die installierte Heiztherme herstellen (Vor-u.
Rücklauf )
einschl. bis zu 2,00 m Kupferrohr/Cstahl für jede
Rohrleitung
einschl. Form- und Verbindungsstücke
einschl. Dichtungs- und Befestigungsmaterial
Die Leitungen werden auf Putz verlegt.
Menge: 1,000 psch

**01.01.0430 Anschluß Heiztherme, Unterputz**
*** Bedarfsposition ohne GB
Anschlüsse an vorhandenes Rohrnetz
wie vor, jedoch
Leitungen unter Putz verlegen,
einschl. der erforderlichen Isolier- und Stemmarbeiten,
sowie das fachgerechte Verschließen der Schlitze.
Menge: 1,000 psch

**01.01.0440 Anschluß Kombitherme, Aufputz**
*** Bedarfsposition ohne GB
Anschlüsse an vorhandenes Rohrnetz
sowie an die installierte Kombitherme herstellen
( Vor-und Rücklauf, Kalt- und Warmwasser )
einschl. bis zu 2,00 m Kupferrohr je Rohrleitung
einschl. Form- und Verbindungsstücke
einschl. Dichtungs- und Befestigungsmaterial
Die Leitungen werden auf Putz verlegt.
Menge: 1,000 psch

**01.01.0450 Anschluß Heiztherme, Unterputz**
*** Bedarfsposition ohne GB
Anschlüsse an vorhandenes Rohrnetz
wie vor, jedoch Leitungen unter Putz verlegen,
einschl. der erforderlichen Isolier- und
Stemmarbeiten, sowie das fachgerechte Verschließen der
Schlitze.
Menge: 1,000 psch

**01.01.0460 Anschluß Gasdurchlauferhitzer, Aufputz**
*** Bedarfsposition ohne GB
Anschlüsse an vorhandenes Rohrnetz
sowie an den installierte Gasdurchlauferhitzer
herstellen (Kalt- und Warmwasser )
einschl. bis zu 2,00 m Kupferrohr für jede Rohrleitung
einschl. Form- und Verbindungsstücke
einschl. Dichtungs- und Befestigungsmaterial
Die Leitungen werden auf Putz verlegt.
Menge: 1,000 psch

**01.01.0470 Vorstehende Heiz-und Kombithermen**
*** Bedarfsposition ohne GB
Vorstehende Heiz-und Kombithermen
kompl. verdrahten, einschließlich der erforderlichen
Aufputzsteckdose und Kleinmaterialien,
einschl. Raumtemperaturregleranschluß.
( Anschlussleitung u. Fühlerleitung  vorhanden )
Menge: 1,000 Stck

**01.01.0480 Elektrischer Anschluss Heiz-und Kombithermen**
*** Bedarfsposition ohne GB
Vorstehende Heiz-und Kombithermen
kompl. verdrahten, einschließlich der erforderlichen
Anschlussleitungen  ,Aufputzsteckdose und
Kleinmaterialien,
einschl. Raumtemperaturregleranschluß.

bis 20m
die Verlegung des Kabels erfolgt vorrangig  Unterputz
oder im
weißen Kabelkanal
Menge: 1,000 Stck

#### Abschnitt 01.02 Abgaszubehör

*Hinweis*
die nachfolgenden Positionen beinhalten ausschließlich
das liefern der benotwendigen Baugruppen
Die Monatgeleistung erfolgt in gesondert beschriebenen
Positionen am Ende des Titels

*Hinweis*
Die Abgasausführung erfolgt soweit nicht
anders durch die Bauleitung vorgegeben
vorrangig in Abgasausführung C43 o.C93x
raumluftunabhänigig

Bei raumluftangängiger Betriebsweise ist
ein Berechnung  bzgl. der ausreichenden
Verbrennungsluftversorgung gemäß gültiger TRGI
zu erstellen und der Rechnung beizufügen.

Vor Beginn der Installation ist eine Abgasberechung
zu erstellen und für den Auftrageber auf verlangen
bereit zu halten.

Es sind ausschließlich die nachgenannten Fabrikate
zu verwenden.

Atec, alternativ Arosta, Remeha, Vaillant, Bosch

andere Fabrikate sind nicht zulässig oder bedürfen
der ausdrücklichen Genehmigung durch den Auftraggeber

**01.02.0010 Atec Schachtset 60/100 - DN60 PP-**
*** Bedarfsposition ohne GB
Atec Schachtset 60/100 - DN60
PP- Abgassystem/PP - weiß Poly Twin
inkl. Verbindungsleitung mit Mündung
aus Kunststoff
PP- Abgassystem/PP - weiß

bestehend aus:

- 87° .Kontrollbogen
- Rohr 500mm
- Wandblende geschlossen
- Schachteinführung mit Auflager
- Abstandshalter 5 Stück
- Mündungs-Set Kunststoff 360x 350 inkl. Befestigung

Artikelnummer: Atec-0573
Menge: 1,000 Stck

**01.02.0020 Atec Schachtset 60/100 - DN80**
*** Bedarfsposition ohne GB
Atec Schachtset 60/100- DN80 inkl, Verbindungsleitung
mit Mündung aus Kunststoff
PP- Abgassystem/PP - weiß PolyTwin

bestehend aus:

- 87° .Kontrollbogen
- Rohr 500mm
- Wandblende geschlossen
- Schachteinführung mit Auflager
- Abstandshalter 5 Stück
- Mündungs-Set Kunststoff 360x 350 inkl. Befestigung

Artikelnummer: Atec-0580
Menge: 1,000 Stck

**01.02.0030 Atec Schachtset 80/125 - DN80**
*** Bedarfsposition ohne GB
Atec Schachtset 80/125- DN80 inkl, Verbindungsleitung
mit Mündung aus Kunststoff
PP- Abgassystem/PP - weiß PolyTwin

bestehend aus:

- 87° .Kontrollbogen
- Rohr 500mm
- Wandblende geschlossen
- Schachteinführung mit Auflager
- Abstandshalter 5 Stück
- Mündungs-Set Kunststoff 360x 350 inkl. Befestigung

Artikelnummer: Atec-1553
Menge: 1,000 Stck

**01.02.0040 Atec Montageset für Rohr flexibel DN60**
*** Bedarfsposition ohne GB
Montageset für Rohr flexibel

DN60
bestehend aus

- Mündungsstück
- Aufhängung
- Flexschellen
- Hülse

Artikelnummer: Atec -0327

liefern
Menge: 1,000 Stck

**01.02.0050 Atec Montageset für Rohr flexibel DN80**
*** Bedarfsposition ohne GB
Montageset für Rohr flexibel

DN80
bestehend aus

- Mündungsstück
- Aufhängung
- Flexschellen
- Hülse

Artikelnummer: Atec -1327

liefern
Menge: 1,000 Stck

**01.02.0060 Atec Montageset für Rohr flexibel DN100**
*** Bedarfsposition ohne GB
Montageset für Rohr flexibel

DN100
bestehend aus

- Mündungsstück
- Aufhängung
- Flexschellen
- Hülse

Artikelnummer: Atec -2327

liefern
Menge: 1,000 Stck

**01.02.0070 Atec Montageset für Rohr flexibel DN110**
*** Bedarfsposition ohne GB
Montageset für Rohr flexibel

DN110
bestehend aus

- Mündungsstück
- Aufhängung
- Flexschellen
- Hülse

Artikelnummer: Atec -3327

liefern
Menge: 1,000 Stck

**01.02.0080 Atec Flexrohr DN60**
*** Bedarfsposition ohne GB
Atec Flexrohr
PolyTop

DN60

liefern je m
Menge: 1,000 m

**01.02.0090 Atec Flexrohr DN80**
*** Bedarfsposition ohne GB
Atec Flexrohr
PolyTop

DN80

liefern je m
Menge: 1,000 m

**01.02.0100 Atec Flexrohr DN100**
*** Bedarfsposition ohne GB
Atec Flexrohr
PolyTop

DN100

liefern je m
Menge: 1,000 m

**01.02.0110 Atec Flexrohr DN110**
*** Bedarfsposition ohne GB
Atec Flexrohr
PolyTop

DN110

liefern je m
Menge: 1,000 m

**01.02.0120 Atec Rohr starr DN60**
*** Bedarfsposition ohne GB
Atec Flexrohr PolyTop DN60
Artikelnummer: 0317-0320

liefern je m
Menge: 1,000 m

**01.02.0130 Atec Rohr starr DN80**
*** Bedarfsposition ohne GB
Atec Flexrohr
PolyTop

DN80
Artikelnummer: 1317-1320

liefern je m
Menge: 1,000 m

**01.02.0140 Atec Rohr starr DN100**
*** Bedarfsposition ohne GB
Atec Flexrohr
PolyTop

DN100
Artikelnummer: 2317-2320

liefern je m
Menge: 1,000 m

**01.02.0150 Atec Rohr starr DN110**
*** Bedarfsposition ohne GB
Atec Flexrohr PolyTop
DN110 Artikelnummer: 3317-3320

liefern je m
Menge: 1,000 m

**01.02.0160 Atec 87° Kontrollbogen 60/100**
*** Bedarfsposition ohne GB
Atec Kontrollbogen konzentrisch
87° , 60/100
Artikelnummer: Atec -0501

liefern und montieren
Menge: 1,000 Stck

**01.02.0170 Atec 87° Kontrollbogen 80/125**
*** Bedarfsposition ohne GB
Atec Kontrollbogen konzentrisch
87° , 80/125
Artikelnummer: Atec - 1501

liefern und montieren
Menge: 1,000 Stck

**01.02.0180 Atec 45°/30° Bogen 60/100**
*** Bedarfsposition ohne GB
Atec Bogen konzentrisch
45/30°° , 60/100
Artikelnummer: Atec - 0515/0516

liefern
Menge: 1,000 Stck

**01.02.0190 Atec 45°/30° Bogen 80/125**
*** Bedarfsposition ohne GB
Atec Bogen konzentrisch
45/30°  80/1250
Artikelnummer: Atec - 1514/1515

liefern
Menge: 1,000 Stck

**01.02.0200 Atec Rohr konzentrisch kürzbar 60/100 x1000**
*** Bedarfsposition ohne GB
Atec-Rohr konzentrisch kürzbar
60/100 x955mm

Artikelnummer: Atec - 0519

liefern
Menge: 1,000 Stck

**01.02.0210 Atec Rohr konzentrisch kürzbar 60/100 x500**
*** Bedarfsposition ohne GB
Atec-Rohr konzentrisch kürzbar
60/100 x 500mm

Artikelnummer: Atec - 0518

liefern
Menge: 1,000 Stck

**01.02.0220 Atec Rohr konzentrisch kürzbar 80/125 x1000**
*** Bedarfsposition ohne GB
Atec-Rohr konzentrisch kürzbar
80/125 x955mm

Artikelnummer: Atec - 1519

liefern
Menge: 1,000 Stck

**01.02.0230 Atec Rohr konzentrisch kürzbar 80/125 x500**
*** Bedarfsposition ohne GB
Atec-Rohr konzentrisch kürzbar
80/125 x 500mm

Artikelnummer: Atec - 1518

liefern
Menge: 1,000 Stck

**01.02.0240 Atec Kontrollrohr konzentrisch 60/100**
*** Bedarfsposition ohne GB
Atec Korntrollrohr konzentrisch
60/100

Artikelnummer: Atec - 0503

liefern
Menge: 1,000 Stck

**01.02.0250 Atec Kontrollrohr konzentrisch 80/125**
*** Bedarfsposition ohne GB
Atec Korntrollrohr konzentrisch
80/125

Artikelnummer: Atec - 1503

liefern
Menge: 1,000 Stck

**01.02.0260 Atec Kesselanschluss mit Messöffnung 60/100**
*** Bedarfsposition ohne GB
Atec Kesselanschluss mit Messöffnung
 konzentrisch 60/100

Artikelnummer: Atec - 0820

liefern
Menge: 1,000 Stck

**01.02.0270 Atec Kesselanschluss mit Messöffnung 80/125**
*** Bedarfsposition ohne GB
Atec Kesselanschluss mit Messöffnung
 konzentrisch 80/125

Artikelnummer: Atec - 1820

liefern
Menge: 1,000 Stck

**01.02.0280 Atec Schelle Verbinder 60/100**
*** Bedarfsposition ohne GB
Atec Schelle Verbinder 60/100

Artikelnummer: Atec - 0840

liefern
Menge: 1,000 Stck

**01.02.0290 Atec Schelle Verbinder 80/125**
*** Bedarfsposition ohne GB
Atec Schelle Verbinder 80/125

Artikelnummer: Atec - 0866

liefern
Menge: 1,000 Stck

**01.02.0300 Zuschlag auf v.g. Pos. für Ausführung in PP/Stahl weiß**
Zuschlagspostion bei Ausführung der Abgasleitung in
Atec PP Poly Classic Abgas/Stahl weiß
Abgabe in %

**01.02.0310 Atec Außenwandanschluss 80/125**
*** Bedarfsposition ohne GB
Atec Außenwandanschluss
 konzentrisch 80/125

Artikelnummer: Atec - 1480

liefern
Menge: 1,000 Stck

**01.02.0320 Atec Außenwandanschluss 60/100**
*** Bedarfsposition ohne GB
Atec Außenwandanschluss
 konzentrisch 60/100

Artikelnummer: Atec - 0480

liefern
Menge: 1,000 Stck

**01.02.0330 Atec Dachhochführung ziegelrot 60/100**
*** Bedarfsposition ohne GB
Dachhochführung konzentrisch inkl.
Befestigungsschelle

650mm 60x100
ziegelrot
Artikelnummer: Atec-0457

liefern
Menge: 1,000 Stck

**01.02.0340 Atec Dachhochführung ziegelrot 80/125**
*** Bedarfsposition ohne GB
Dachhochführung konzentrisch inkl.
Befestigungsschelle

650mm x 80/125
ziegelrot
Artikelnummer: Atec-1457

liefern
Menge: 1,000 Stck

**01.02.0350 Atec Dachhochführung schwarz 60/100**
*** Bedarfsposition ohne GB
Dachhochführung konzentrisch inkl.
Befestigungsschelle

650mmx60/100
ziegelrot
Artikelnummer: Atec-0458

liefern
Menge: 1,000 Stck

**01.02.0360 Atec Dachhochführung schwarz 80/125**
*** Bedarfsposition ohne GB
Dachhochführung konzentrisch inkl.
Befestigungsschelle

650mm x 80/125
ziegelrot
Artikelnummer: Atec-1458

liefern
Menge: 1,000 Stck

**01.02.0370 Atec Schrägdachpfanne ziegelrot 5-45 °**
*** Bedarfsposition ohne GB
Schrägdachpfanne

5-45 °
ziegelrot
Artikelnummer: Atec-1555

liefern
Menge: 1,000 Stck

**01.02.0380 Atec Schrägdachpfanne schwarz 5-45 °**
*** Bedarfsposition ohne GB
Schrägdachpfanne

5-45 °
schwarz
Artikelnummer: Atec-1556

liefern
Menge: 1,000 Stck

**01.02.0390 Atec Flachdachkragen 60/100+ 80/125**
*** Bedarfsposition ohne GB
Flachdachkragen 60/100

Artikelnummer: Atec-1466

liefern
Menge: 1,000 Stck

**01.02.0400 Atec Basisset Mehrfachbelegung DN100**
*** Bedarfsposition ohne GB
Basisset Mehrfachbelegung
Poly Classic

DN100

bestehend aus

- Siphon und Kondensatschlauch
- Kontrollrohr mit Kondensatablauf und Auflager
- Fixschellen
- Flexrohrhülse
- Mündungset

Artikelnummer: Atec -632394

liefern
Menge: 1,000 Stck

**01.02.0410 Atec Basisset Mehrfachbelegung DN125**
*** Bedarfsposition ohne GB
Basisset Mehrfachbelegung
Poly Classic

DN125

bestehend aus

- Siphon und Kondensatschlauch
- Kontrollrohr mit Kondensatablauf und Auflager
- Fixschellen
- Flexrohrhülse
- Mündungset

Artikelnummer: Atec -634394

liefern
Menge: 1,000 Stck

**01.02.0420 Atec Basisset Mehrfachbelegung DN160**
*** Bedarfsposition ohne GB
Basisset Mehrfachbelegung
Poly Classic

DN160

bestehend aus

- Siphon und Kondensatschlauch
- Kontrollrohr mit Kondensatablauf und Auflager
- Fixschellen
- Flexrohrhülse
- Mündungset

Artikelnummer: Atec -636394

liefern
Menge: 1,000 Stck

**01.02.0430 Atec Anschlusset Mehrfachbelegung DN100 60/100 u. 80/125**
*** Bedarfsposition ohne GB
Anschlusset Mehrfachbelegung
Poly Classic
DN100
DN60/100
DN80/125

bestehend aus

-  Schachtblende
-  Wandfutter
-  Rohr 255mm
-  Schraubdeckel für T-Stück
-  T-Stück mit SV-Anschluss
-  Flexrohrhülse ( 2 Stk.)
-  Fixschellen (2Stk.)
-  Brandschutzkleber

Artikelnummer: Atec -632380/1

liefern
Menge: 1,000 Stck

**01.02.0440 Atec Anschlusset Mehrfachbelegung 60/100, /80/125 DN125**
*** Bedarfsposition ohne GB
Anschlusset Mehrfachbelegung
Poly Classic

DN125
DN60/100
DN80/125

bestehend aus

-  Schachtblende
-  Wandfutter
-  Rohr 255mm
-  Schraubdeckel für T-Stück
-  T-Stück mit SV-Anschluss
-  Flexrohrhülse ( 2 Stk.)
-  Fixschellen (2Stk.)
-  Brandschutzkleber

Artikelnummer: Atec -634380/1

liefern
Menge: 1,000 Stck

**01.02.0450 Atec Anschlusset Mehrfachbelegung 60/100 DN160**
*** Bedarfsposition ohne GB
Anschlusset Mehrfachbelegung
Poly Classic

DN160
DN60/100

bestehend aus

-  Schachtblende
-  Wandfutter
-  Rohr 255mm
-  Schraubdeckel für T-Stück
-  T-Stück mit SV-Anschluss
-  Flexrohrhülse ( 2 Stk.)
-  Fixschellen (2Stk.)
-  Brandschutzkleber

Artikelnummer: Atec -636380

liefern
Menge: 1,000 Stck

**01.02.0460 Atec Kondensatabführung über Schacht DN100**
*** Bedarfsposition ohne GB
Kondensatabführung über Schacht DN100
Poly Classic

bestehend aus

- Kondensatabführung
- Fixschellen
- Flexrohrhülsen
- 0,5m Schlauch 3/4"

Artikelnummer: Atec -632393

liefern
Menge: 1,000 Stck

**01.02.0470 Atec Kondensatabführung über Schacht DN125**
*** Bedarfsposition ohne GB
Kondensatabführung über Schacht DN125
Poly Classic

bestehend aus

- Kondensatabführung
- Fixschellen
- Flexrohrhülsen
- 0,5m Schlauch 3/4"

Artikelnummer: Atec -634393

liefern
Menge: 1,000 Stck

**01.02.0480 Atec Kondensatabführung über Schacht DN160**
*** Bedarfsposition ohne GB
Kondensatabführung über Schacht DN160
Poly Classic

bestehend aus

- Kondensatabführung
- Fixschellen
- Flexrohrhülsen
- 0,5m Schlauch 3/4"

Artikelnummer: Atec -636393

liefern
Menge: 1,000 Stck

**01.02.0490 Abgaszubehör Bosch FC-Set 80-C93x**
*** Bedarfsposition ohne GB
Hersteller: Bosch Thermotechnik GmbH
Typ: FC-Set80-C93x
Bestell-Nr.: 7738112544
Grundbausatz C93x, d:80/125, Kunststoff,
Anschluss am Gerät oben: Paket Luft-/Ab-
gasführung waagerecht zum Schacht d:
80/125 mm, Revisionsbogen, Doppelrohr
ohne Muffe, Abdeckblende d: 125 mm, Auflageschiene, Zweiteiliger Stützbogen, 6
x Abstandshalter, Verlängerungsrohr d:80
mm L = 500 mm, Schachtabdeckung Kunststoff schwarz, Gleitmittel

liefern
Menge: 1,000 Stck

**01.02.0500 Abgaszubehör Bosch FC-S80-1000-2000 Verl. 80mm**
*** Bedarfsposition ohne GB
Hersteller: Bosch Thermotechnik GmbH
Typ: FC-S80-1000-2000
Bestell-Nr.: 7738112651/7738112652
Abgasrohr d:80 1,0 m
Hersteller: Bosch Thermotechnik GmbH
Typ: FC-S80-1000-2000
Bestell-Nr.: 7738112651/52
Abgasrohr d:80, 1,0 -2m

liefern
Menge: 1,000 m

**01.02.0510 Abgaszubehör Bosch FC-S100-1000-2000 Verl. 100mm**
*** Bedarfsposition ohne GB
Hersteller: Bosch Thermotechnik GmbH
Typ: AZB 642,AZB643
Bestell-Nr.: 7719001616, 7719001617
Abgasleitung 1000 /2000 mm, d: 100 mm

liefern
Menge: 1,000 m

**01.02.0520 Abgaszubehör Bosch FC- C80-1000**
*** Bedarfsposition ohne GB
Hersteller: Bosch Thermotechnik GmbH
Typ: FC-C80-1000
Bestell-Nr.: 7738112646
Rohr konzentrisch d:80/125, 1,0m

liefern
Menge: 1,000 Stck

**01.02.0530 Abgaszubehör Bosch FC-C80-500**
*** Bedarfsposition ohne GB
Hersteller: Bosch Thermotechnik GmbH
Typ: FC-C80-500
Bestell-Nr.: 7738112645
Rohr konzentrisch d:80/125, 0,5m

liefern
Menge: 1,000 Stck

**01.02.0540 Abgaszubehör Bosch FC-CR80 Prüföffnung**
*** Bedarfsposition ohne GB
Hersteller: Bosch Thermotechnik GmbH
Typ: FC-CR80
Bestell-Nr.: 7738112666
Rohr konzentrisch mit Prüföffnung
d:80/125

liefern
Menge: 1,000 Stck

**01.02.0550 Abgaszubehör Bosch Bogen 80/125, 45 °**
*** Bedarfsposition ohne GB
Hersteller: Bosch Thermotechnik GmbH
Typ: FC-CE80-45
Bestell-Nr.: 7738112593
Bogen konzentrisch d:80/125, 45grd

liefern
Menge: 1,000 Stck

**01.02.0560 Abgaszubehör Bosch FC-Set 60-C13x**
*** Bedarfsposition ohne GB
Grundpaket waagerecht d:60/100 mm
Grundbausatz C13x, d: 60/100, Anschluss
am Gerät oben:
Paket Luft-/Abgasführung waagerecht
KAS konzentrisch d: 60/100, Bogen
konzentrisch d:60/100 mit Prüföffnung
87grd, 2 x Abdeckblende, konzentrische
Wanddurchführung, Gleitmittel
Hersteller: Bosch Thermotechnik GmbH
Typ: FC-Set60-C13x
Bestell-Nr.: 7738112496

liefern
Menge: 1,000 Stck

**01.02.0570 Abgaszubehör Bosch FC-Set 60-500**
*** Bedarfsposition ohne GB
Verlängerungsrohr d:60/100mm, L:500mm
Konzentrisches Rohr d: 60/100, 0,5 m
Hersteller: Bosch Thermotechnik GmbH
Typ: FC-C60-500
Bestell-Nr.: 7738112614

liefern
Menge: 1,000 Stck

**01.02.0580 Abgaszubehör Bosch Bogen 80/125, 90 °**
*** Bedarfsposition ohne GB
Hersteller: Bosch Thermotechnik GmbH
Typ: FC-CER80-87
Bestell-Nr.: 7738112665
Bogen konzentrisch d:80/125 mit Prüföffnung, 87grd

liefern
Menge: 1,000 Stck

**01.02.0590 Abgaszubehör Bosch FC-Set-F80 Flexleitung 15 m**
*** Bedarfsposition ohne GB
Hersteller: Bosch Thermotechnik GmbH
Typ:  FC-Set-F80
Bestell-Nr.: 7738112689
Flexleitung Ø80, 15m, Grundpaket DN80 flexibel

liefern
Menge: 1,000 Stck

**01.02.0600 Abgaszubehör Bosch FC-Set-F09 Dachpaket**
*** Bedarfsposition ohne GB
Hersteller: Bosch Thermotechnik GmbH
Typ:  FC-Set-FC09
Bestell-Nr.: 7739617760
-C33x Grundbausatz C33x, Ø80/125, schwarz, Anschluss am
Gerät oben
- senkrecht über Dach (bis 45°)
- Gesamtlänge 1277 mm
- Länge über Dach 557 mm
- Gleitmittel
Junkers Bosch FC-O60_80 Dachziegel Ø125, 25-45 °,
schwarz
Junkers Bosch FC-CR80 Rohr konzentrisch mit Prüföffnung
Ø80/125
Junkers Bosch FC-C80-1000 Rohr konzentrisch Ø80/125,
1,0m

liefern
Menge: 1,000 Stck

*Hinweis*

**01.02.0610 Remeha PPS Grundbausatz RUA1 DN80/125 AW**
*** Bedarfsposition ohne GB
RE PPS-Grundbausatz RUA1
DN 60/100, Aussenwand
Bausatz bestehend aus:
1. Konzentrisches T-Stück mit
Abdichtdeckel
2. Konzentrische Mauerdurchführung,
waagerecht mit Abdeckplatte Innen
und Außen
Artikelnummer M82115
EAN-Nummer 3661238349087

einschließlich Kernbohrung/ Mauerwerksdurchführung  DN110
herstellen

liefern
Menge: 1,000 Stck

**01.02.0620 Remeha Grundbausatz RUD 1 60/100 FD**
*** Bedarfsposition ohne GB
RE Grundbausatz RUD1
DN 60/100, Flachdach, anthrazit
Konz. Luft-/Abgasführung über Flachdach.
Bausatz bestehend aus:
1. Konzentrische Dachdurchführung
2. Flachdachkragen
Farbe: anthrazit
Artikelnummer STM87966
EAN-Nummer 3661238345836

liefern
Menge: 1,000 Stck

**01.02.0630 Remeha PPS-Grundbausatz RUS raumluftunabhänig DN 60/100 - 60,**
*** Bedarfsposition ohne GB
RE PPS-Grundbausatz RUS
DN 60/100 - 60, Schacht
PPS-Grundbausatz RUS
DN 60/100, Schacht
Grundbausatz RUS besteht aus:
1. konz. T-Stück mit Abdichtdeckel
2. Längenausgleichsstück
3. Konz. Schornsteinanschlussstück
4. Stützbogen mit Auflageschiene
5. Auflageschiene
6. Aufsatz mit Hinterlüftung
7. Mündungsrohr 500mm Edelst.
8. Rohr 500mm
Artikelnummer M82129
EAN-Nummer 3661238349216

Bemerkung:
Einsatz bis 10m Gesamtlänge

liefern
Menge: 1,000 Stck

**01.02.0640 Remeha PPS-Grundbausatz RUS raumluftunabhänig DN 60/100,**
*** Bedarfsposition ohne GB
RE PPS-Grundbausatz RUS
DN 60/100, Schacht
Grundbausatz RUS besteht aus:
1. konz. T-Stück mit Abdichtdeckel
2. Längenausgleichsstück
3. Konz. Schornsteinanschlussstück
4. Stützbogen DN 60 auf DN 80
5. Auflageschiene
6. Aufsatz mit Hinterlüftung
7. Mündungsrohr 400mm Edelst.
8. Rohr 500mm
Artikelnummer W01315
EAN-Nummer 3661238345638

Hinweis:
Tzerra Ace 15 bis Gesamtlänge 13m
Tzerra Ace24/28c bis Gesamtlänge 18m

liefern
Menge: 1,000 Stck

**01.02.0650 Remeha Abgasrohr PPS 250 DB60/100**
*** Bedarfsposition ohne GB
RE Abgasrohr PPS
DN 60/100, unkürzbar, 500mm
Artikelnummer M85261W
EAN-Nummer 3661238347700

liefern
Menge: 1,000 Stck

**01.02.0660 Remeha Abgasrohr PPS 1000 DN60/100**
*** Bedarfsposition ohne GB
RE Abgasrohr PPS
DN 60/100, unkürzbar, 1000mm
Artikelnummer M85262W
EAN-Nummer 3661238347694

liefern
Menge: 1,000 Stck

**01.02.0670 Remeha Abgasbogen PPS DN60/100**
*** Bedarfsposition ohne GB
RE Bogen PPS
DN 60/100, 90,45,30,15 Grd.
Artikelnummer M85254-7W

liefern
Menge: 1,000 Stck

**01.02.0680 Remeha Abgasrohr PPS 250 DN60/100**
*** Bedarfsposition ohne GB
RE Abgasrohr PPS
DN 60/100, unkürzbar, 250mm
Artikelnummer M85260W
EAN-Nummer 3661238347717

liefern
Menge: 1,000 Stck

**01.02.0690 Remeha Abgasrohr DN 60 lfm**
*** Bedarfsposition ohne GB
RE Abgasrohr PPS
DN 60 je lfm
Artikelnummer M85220,M85221,M85222,M85224
einschl. benötigter Abstandshalter im Schacht

liefern
Menge: 1,000 m

**01.02.0700 Remeha Abgasrohr PPS DN80 VE 1**
*** Bedarfsposition ohne GB
RE Abgasrohr PPS
Verpackungseinheit VE 1, einwandig DN80

bestehend  aus:
4x2000mm,1x1000mm,2x500mm,5 Abstandshalter

liefern
Menge: 1,000 Stck

**01.02.0710 Remeha Abgasrohr PPS DN80**
*** Bedarfsposition ohne GB
RE-Abgasrohr PPS
DN80 je weitere lfd. Meter
zu  v.g. Position
einschl. Abstandshaltern

liefern
Menge: 1,000 m

**01.02.0720 DR Grundbausatz Flex DN 80**
*** Bedarfsposition ohne GB
DR Grundbausatz Flex DN 80
bestehend aus:
Verbindungsstück RAS auf Flexrohr
Montagekreuz
Verbindung Flexrohr auf Schachtabdeckung
immer in Verbindung mit Grundbausatz RAS einzusetzen

liefern
Menge: 1,000 Stck

**01.02.0730 DR Grundbausatz Flex DN 100**
*** Bedarfsposition ohne GB
DR Grundbausatz Flex DN 100
bestehend aus:
Verbindungsstück RAS auf Flexrohr
Montagekreuz
Verbindung Flexrohr auf Schachtabdeckung
immer in Verbindung mit Grundbausatz RAS einzusetzen

liefern
Menge: 1,000 Stck

**01.02.0740 DR flexibles Wellrohr DN 80/15 m**
*** Bedarfsposition ohne GB
DR flexibles Wellrohr DN 80/15 m

einschließlich Revisionsstück mit Deckel,
aller Abstandshalter und Dichtungen,
incl. Lüftungsgitter Schacht, 175 cm²

liefern
Menge: 1,000 Stck

**01.02.0750 DR flexibles Wellrohr DN 80/25 m**
*** Bedarfsposition ohne GB
DR flexibles Wellrohr DN 80/25 m

einschließlich Revisionsstück mit Deckel,
aller Abstandshalter und Dichtungen,
incl. Lüftungsgitter Schacht, 175 cm²

liefern
Menge: 1,000 Stck

**01.02.0760 DR flexibles Wellrohr DN 80/10 m**
*** Bedarfsposition ohne GB
DR flexibles Wellrohr DN 80/10 m

einschließlich Revisionsstück mit Deckel,
aller Abstandshalter und Dichtungen,
incl. Lüftungsgitter Schacht, 175 cm²

liefern
Menge: 1,000 Stck

**01.02.0770 DR flexibles Wellrohr DN 100/15 m**
*** Bedarfsposition ohne GB
DR flexibles Wellrohr DN 100/15 m

einschließlich Revisionsstück mit Deckel,
aller Abstandshalter und Dichtungen,
incl. Lüftungsgitter Schacht, 175 cm²

liefern
Menge: 1,000 Stck

**01.02.0780 DR flexibles Wellrohr DN 100/10 m**
*** Bedarfsposition ohne GB
DR flexibles Wellrohr DN 100/10 m

einschließlich Revisionsstück mit Deckel,
aller Abstandshalter und Dichtungen,
incl. Lüftungsgitter Schacht, 175 cm²

liefern
Menge: 1,000 Stck

**01.02.0790 DR flexibles Wellrohr DN 100/25 m**
*** Bedarfsposition ohne GB
DR flexibles Wellrohr DN 100/25 m

einschließlich Revisionsstück mit Deckel,
aller Abstandshalter und Dichtungen,
incl. Lüftungsgitter Schacht, 175 cm²

liefern
Menge: 1,000 Stck

*Hinweis*

**01.02.0800 Montage Abgasanschluss Brennwerttherme Art C1**
*** Bedarfsposition ohne GB
Bertriebsfertige Installation v.g.
Baugruppen/Abgaselmente  nach
Abgasführung C1 (Außenwandgerät) alle Leistungsgruppen

komplett einschl. aller Nebenarbeiten
notwendige Kernbohrungen o. Industriekletterer
werden separat vergütet.
Menge: 1,000 psch

**01.02.0810 Montage Abgasanschluss Brennwerttherme Art C3**
*** Bedarfsposition ohne GB
Bertriebsfertige Installation v.g.
Baugruppen/Abgaselmente  nach
Abgasführung C3 (Abgasführung über Dach) alle
Leistungsgruppen

komplett einschl. aller Nebenarbeiten
notwendige Arbeiten Dachdecker
werden separat vergütet.

Bis zu einer Länge von 2m
Der Aufstellort befindet sich unmittelbar unter dem
Flach/bzw. Schrägdach
Menge: 1,000 psch

**01.02.0820 Montage Abgasanschluss Brennwerttherme Art C 63 bis 8m**
*** Bedarfsposition ohne GB
Bertriebsfertige Installation v.g.
Baugruppen/Abgaselmente  nach
Abgasführung C63 (Abgasführung über Schornsteinzug/
Einzelbelegung )
alle Leistungsgruppen

komplett einschl. aller Nebenarbeiten/ Stemm- und
Verputzarbeiten
Position gilt für die Ausführungsarbeiten auf einem
Flach/ oder Pultdach

bis 8m Gesamtlänge
Menge: 1,000 psch

**01.02.0830 Montage Abgasanschluss Brennwerttherme Art C 63 bis 16m**
*** Bedarfsposition ohne GB
Bertriebsfertige Installation v.g.
Baugruppen/Abgaselmente  nach
Abgasführung C63 (Abgasführung über Schornsteinzug/
Einzelbelegung )
alle Leistungsgruppen

komplett einschl. aller Nebenarbeiten/ Stemm- und
Verputzarbeiten
Position gilt für die Ausführungsarbeiten auf einem
Flach/ oder Pultdach

bis 16m Gesamtlänge
Menge: 1,000 psch

**01.02.0840 Montage Abgasanschluss Brennwerttherme Art C 63bis 21m**
*** Bedarfsposition ohne GB
Bertriebsfertige Installation v.g.
Baugruppen/Abgaselmente  nach
Abgasführung C63 (Abgasführung über Schornsteinzug/
Einzelbelegung )
alle Leistungsgruppen

komplett einschl. aller Nebenarbeiten/ Stemm- und
Verputzarbeiten
Position gilt für die Ausführungsarbeiten auf einem
Flach/ oder Pultdach

bis 21m Gesamtlänge
Menge: 1,000 psch

**01.02.0850 Montage Abgasanschluss Brennwerttherme Art C 63 bis 28m**
*** Bedarfsposition ohne GB
Bertriebsfertige Installation v.g.
Baugruppen/Abgaselmente  nach
Abgasführung 63 (Abgasführung über Schornsteinzug/
Einzelbelegung )
alle Leistungsgruppen

komplett einschl. aller Nebenarbeiten/ Stemm- und
Verputzarbeiten
Position gilt für die Ausführungsarbeiten auf einem
Flach/ oder Pultdach

bis 28m Gesamtlänge
Menge: 1,000 psch

**01.02.0860 Zuschlag Satteldach Brennwerttherme Art C63**
*** Bedarfsposition ohne GB
Zuschlagsposition für die  Installation auf v.g. Pos.
bei
der Ausführung in Verbindung mit einem
Satteldach

einschl. notwendiger Sicherungseinrichtung
Menge: 1,000 psch

**01.02.0870 Montage Abgasanschluss Brennwerttherme je Gerät bei Mehrfachbelegung**
*** Bedarfsposition ohne GB
Bertriebsfertige Installation v.g.
Baugruppen/Abgaselmente  nach
Abgasführung C63 (Abgasführung über Schornsteinzug )
alle Leistungsgruppen

Pos. bei Installation einer Mehrfachbelegung, Inst.bis
in den
Schacht gemäß v.g. Pos., die Abrechnung erfolgt je
Gasgerät
komplett einschl. aller Nebenarbeiten/ Stemm- und
Verputzarbeiten
Position gilt für die Ausführungsarbeiten auf einem
Flach/ oder Pultdach
Menge: 1,000 psch

**01.02.0880 Montage Abgasanschluss Mehrfachbelegung Brennwerttherme Art C 63 bis 12m**
*** Bedarfsposition ohne GB
Bertriebsfertige Installation v.g.
Baugruppen/Abgaselmente  nach
Abgasführung C63  bei Mehrfachbelegung für senkrechte
Baugruppen alle Leistungsgruppen

Die waagerechten Anschlussleitungen werden in der v.g.
Pos. vergütet
Position gilt für die Ausführungsarbeiten auf einem
Flach/ oder Pultdach

bis 12 m Gesamtlänge
( 2  Geräte)
Menge: 1,000 psch

**01.02.0890 Montage Abgasanschluss Mehrfachbelegung Brennwerttherme Art C 63 bis 18m**
*** Bedarfsposition ohne GB
Bertriebsfertige Installation v.g.
Baugruppen/Abgaselmente  nach
Abgasführung C63  bei Mehrfachbelegung für senkrechte
Baugruppen alle Leistungsgruppen

Die waagerechten Anschlussleitungen werden in der v.g.
Pos. vergütet
Position gilt für die Ausführungsarbeiten auf einem
Flach/ oder Pultdach

bis 18 m Gesamtlänge
( 3 Geräte)
Menge: 1,000 psch

**01.02.0900 Montage Abgasanschluss Mehrfachbelegung Brennwerttherme Art C 63 bis 24m**
*** Bedarfsposition ohne GB
Bertriebsfertige Installation v.g.
Baugruppen/Abgaselmente  nach
Abgasführung C63  bei Mehrfachbelegung für senkrechte
Baugruppen alle Leistungsgruppen

Die waagerechten Anschlussleitungen werden in der v.g.
Pos. vergütet
Position gilt für die Ausführungsarbeiten auf einem
Flach/ oder Pultdach

bis 24 m Gesamtlänge
( 4 Geräte)
Menge: 1,000 psch

*Hinweis*

**01.02.0910 Abgasrohr Durchmesser 90 mm**
*** Bedarfsposition ohne GB
Abgasrohr  Durchmesser  90 mm
Aluminium, Abdichtung am Kaminanschluß

liefern und montieren
Menge: 1,000 m

**01.02.0920 Abgasrohr Durchmesser 130 mm**
*** Bedarfsposition ohne GB
Abgasrohr  Durchmesser 130 mm
Aluminium, Abdichtung am Kaminanschluß

liefern und montieren
Menge: 1,000 m

**01.02.0930 Abgasrohr Durchmesser 110 mm**
*** Bedarfsposition ohne GB
Abgasrohr  Durchmesser 110 mm
Aluminium, Abdichtung am Kaminanschluß

liefern und montieren
Menge: 1,000 m

**01.02.0940 Abgasrohr Reduzierung/Erweiterung 130/110 mm**
*** Bedarfsposition ohne GB
Abgasrohr Reduzierung/Erweiterung
Aluminium,
Durchmesser 130/110 mm

liefern und montieren
Menge: 1,000 Stck

**01.02.0950 Abgasrohr Reduzierung/Erweiterung 110/90 mm**
*** Bedarfsposition ohne GB
Abgasrohr Reduzierung/Erweiterung
Aluminium,
Durchmesser 110/90 mm

liefern und montieren
Menge: 1,000 Stck

**01.02.0960 Abgasrohr-Rosette, D= 110mm**
*** Bedarfsposition ohne GB
Abgasrohr-Rosette
Durchmesser = 110 mm

liefern und montieren
Menge: 1,000 Stck

**01.02.0970 Wandfutter Durchmesser 90 bis 130 mm**
*** Bedarfsposition ohne GB
Wandfutter 90-130mm
liefern, einstemmen, einmauern und beiputzen.
Einschl. vorheriger Demontage des vorhandenen
Wandfutters.
Menge: 1,000 Stck

**01.02.0980 Abgasrohr Reduzierung/Erweiterung 130/90 mm**
*** Bedarfsposition ohne GB
Abgasrohr Reduzierung/Erweiterung
Aluminium,
Durchmesser 130/90 mm

liefern und montieren
Menge: 1,000 Stck

**01.02.0990 Abgasbogen Durchmesser 130 mm**
*** Bedarfsposition ohne GB
Abgasbogen Durchmesser 130 mm
Aluminium, 90 oder 45 Grad, mit Reinigungstür

liefern und montieren
Menge: 1,000 Stck

**01.02.1000 Abgasbogen Durchmesser 110 mm**
*** Bedarfsposition ohne GB
Abgasbogen Durchmesser 110 mm
Aluminium, 90 oder 45 Grad, mit Reinigungstür

liefern und montieren
Menge: 1,000 Stck

**01.02.1010 Abgasbogen Duchmesser 90 mm**
*** Bedarfsposition ohne GB
Abgasbogen Duchmesser  90 mm
Aluminium, 90 oder 45 Grad, mit Reinigungstür

liefern und montieren
Menge: 1,000 Stck

**01.02.1020 Abgasklappe Diermayer GWR 110**
*** Bedarfsposition ohne GB
Abgasklappe Diermayer GWR 110
liefern und montieren
Menge: 1,000 Stck

#### Abschnitt 01.03 Anschlußmaterial

**01.03.0010 Gas-Eckhahn 1"**
*** Bedarfsposition ohne GB
Verchromter Gas-Eckhahn 1", Ausführung als TAE,
einschl. Rosette, Verlängerungen, Reduzierstück
und Schlüssel

liefern und montieren
Menge: 1,000 Stck

**01.03.0020 Gas-Eckhahn 3/4"**
*** Bedarfsposition ohne GB
Verchromter Gas-Eckhahn 3/4", Ausführung als TAE,
einschl. Rosette, Verlängerungen, Reduzierstück
und Schlüssel

liefern und montieren
Menge: 1,000 Stck

**01.03.0030 Wartunghahn 3/4" verchromt**
*** Bedarfsposition ohne GB
Wartunghahn 3/4" verchromt,
Eckform, mit Rosette

liefern und montieren
Menge: 1,000 Stck

**01.03.0040 Junkers Anschlußzubehör Nr. 991 -Aufputzinstallation-**
*** Bedarfsposition ohne GB
Montageanschlußplatte
komplett für Kombigeräte, inkl.
Wartungshähne R 3/4, mit Entleerventilen
Gashahn inkl. TAE R 1/2"
Für Aufputz

Fabrikat: JUNKERS
Typ: Nr.991

liefern und montieren
Menge: 1,000 Stck

**01.03.0050 Junkers Anschlußzubehör Nr. 993 -Aufputzinstallation-**
*** Bedarfsposition ohne GB
Montageanschlußplatte
komplett für Kombigeräte, inkl.
Wartungshähne R 3/4, mit Entleerventilen
Gashahn inkl. TAE/TAS  R 1/2"
Trichtersiphon und Ablaufschlauch
inkl.Befestigung
Für Aufputz

Fabrikat: JUNKERS
Typ: Nr.993

liefern und montieren
Menge: 1,000 Stck

**01.03.0060 Junkers Anschlußzubehör Nr. 992 -Unterputzinstallation-**
*** Bedarfsposition ohne GB
Montageanschlußplatte
komplett für Kombigeräte, inkl.
Wartungshähne R 3/4, mit Entleerventilen
Gashahn inkl. TAE R 1/2"
Für Unterputz

Fabrikat: JUNKERS
Typ: Nr.992

liefern und montieren
Menge: 1,000 Stck

**01.03.0070 Junkers Anschlußzubehör Nr. 994 -Unterputzinstallation-**
*** Bedarfsposition ohne GB
-UnterpMontageanschlussplatte für Speicheranschluss
- Komplett für Erd- und Flüssiggas
- Inkl. Wartungshähne R 3/4
- Mit Entleerventilen
- Gashahn inkl. TAE R 3/4
- Rückflussverhinderer

Fabrikat: JUNKERS
Typ: Nr.994

liefern und montieren
Menge: 1,000 Stck

**01.03.0080 Junkers Anschlußzubehör Nr. 432**
*** Bedarfsposition ohne GB
Trichtersiphon Hostalen,
Anschluß R1 mit Schieberosette

Fabrikat: JUNKERS
Typ: Nr.432

liefern und montieren
Menge: 1,000 Stck

**01.03.0090 Junkers Anschlußzubehör 304**
*** Bedarfsposition ohne GB
Verschlusskappen (2 Stück)
1/2" inkl. Dichtungen zum Einbau in die
Montageanschlußplatten
des Typs Nr. 258, 269, erforderlich
wenn kein Speicher angeschlossen wird.

Fabrikat: JUNKERS
Typ: Nr.304

liefern und montieren
Menge: 1,000 Stk

**01.03.0100 Junkers Anschlußzubehör 258**
*** Bedarfsposition ohne GB
Montage-Anschlußplatte für Erdgas, mit
Anschlußverschraubungen,
Heizkreis R 3/4 und Gasanschlußstutzen R 3/4 sowie R
1/2.

Fabrikat: JUNKERS
Typ: Nr.258

liefern und montieren
Menge: 1,000 Stck

**01.03.0110 Junkers Anschlußzubehör 220 -Unterputzinstallation-**
*** Bedarfsposition ohne GB
Service-Paket für Unterputz-Installation
1 Eckventil R 1/2
1 Anschlußwinkel R 1/2,
2 Kupferrohre 12 x 100 mm,
2 Überwurfmuttern R 1/2,
2 Rosetten R 1/2.

Fabrikat: JUNKERS
Typ: Nr.220

liefern und montieren
Menge: 1,000 Stck

**01.03.0120 Junkers Anschlußzubehör 223/1 -Unterputzinstallation-**
*** Bedarfsposition ohne GB
Service-Paket für Unterputz-Installation:
2 Wartungshähne R 3/4, Eckform mit Rosetten,
1 TAE-Gaseckhahn R 3/4 mit Rosette R 3/4, 25 mm

Fabrikat: JUNKERS
Typ: Nr.223/1

liefern und montieren
Menge: 1,000 Stck

**01.03.0130 Junkers Anschlußzubehör 240 -Aufputzinstallation-**
*** Bedarfsposition ohne GB
Service-Paket für Aufputz-Installation:

1 Durchgangsventil R 1/2,
1 Anschlußverschraubung R 1/2

Fabrikat: JUNKERS
Typ: Nr.240

liefern und montieren
Menge: 1,000 Stck

**01.03.0140 Junkers Anschlußzubehör 528/1 -Aufputzinstallation-**
*** Bedarfsposition ohne GB
Service-Paket für Aufputz-Installation:

2 Wartungshähne R 3/4 Durchgangsform,
1 TAE-Gashahn R 3/4 Durchgangsform

Fabrikat: JUNKERS
Typ: Nr.528/1

liefern und montieren
Menge: 1,000 Stck

**01.03.0150 Junkers Anschlußzubehör 224**
*** Bedarfsposition ohne GB
Anschlußzubehör  224

2 Wartungshähne R 3/4 Durchgangsform

Fabrikat: JUNKERS
Typ: Nr.224

liefern und montieren
Menge: 1,000 Stck

**01.03.0160 Junkers Anschlußzubehör 294**
*** Bedarfsposition ohne GB
Installationszubehör
Vor-und Rücklaufanschlußbogen für Maßausgleich bei
vorhandener Fremdinstallation VC/VCW auf ZWN

Fabrikat: JUNKERS
Typ: Nr.294

liefern und montieren
Menge: 1,000 Stck

**01.03.0170 Junkers Montage-Anschlussplatte Nr. 1660**
*** Bedarfsposition ohne GB
Montageanschlussplatte
Komplett für Kombigeräte
Ausgestattet mit Fülleinrichtung
einschl. Systemtrenner nach DIN EN 1717
Für Erd- und Flüssiggas
Inkl. Wartungshähne R 3/4, mit Entleerventilen,
Gashahn inkl. TAE R 1/2, Rückflussverhinderer
Für Aufputz
Hersteller: Bosch Thermotechnik GmbH
Typ: NR. 1660
Bestell-Nr.: 7738110553
Liefern und montieren
Menge: 1,000 Stck

**01.03.0180 Remeha Rohranschlusset Standard**
*** Bedarfsposition ohne GB
RE Rohranschlussset für Montagerahmen
Tzerra 15 DS, 24 DS und 28 C, nach unten
Artikelnummer 7600628
EAN-Nummer 8713809260958

liefern und montieren
Menge: 1,000 Stck

**01.03.0190 Remeha Rohranschlussset für Austausch von Vaillantgeräten**
*** Bedarfsposition ohne GB
RE Rohranschlussset für Montagerahmen
Tzerra Ace 15-24 DS und 28 C, auf Vaill.
Rohrmontageset für
Montagerahmen Tzerra Ace
15 DS, 24 DS und 28 C
zum Austausch auf Vaillant
Unterputz
Artikelnummer 7600411
EAN-Nummer 8713809261238
Matchcode Gas-Brennwert-W

Hinweis: Position nur in Verbindung
mit dem Austausch von Vaillant-Geräten
In diesem Fall entfällt die Pos.
Anschluss der Heiz-/Kombitherme
auf Grund des entfallenden Materialanteils

liefern und montieren
Menge: 1,000 Stck

**01.03.0200 Remeha Rohranschlussset für Austausch von Junkersgeräten**
*** Bedarfsposition ohne GB
RE Rohranschlussset für Montagerahmen
Tzerra Ace 15-24 DS und 28 C, auf Junk.
Rohrmontageset für
Montagerahmen Tzerra Ace
15 DS, 24 DS und 28 C
zum Austausch auf Junkers
Aufputz
Artikelnummer 7600412
EAN-Nummer 8713809261245

Hinweis: Position nur in Verbindung
mit dem Austausch von Vaillant-Geräten
In diesem Fall entfällt die Pos.
Anschluss der Heiz-/Kombitherme
auf Grund des entfallenden Materialanteils

liefern und montieren
Menge: 1,000 Stck

**01.03.0210 Entleerungshahn 1/2"**
*** Bedarfsposition ohne GB
Entleerungshahn 1/2"
Messing, als Kugelhahn mit Stopfbuchse, Kappe,  Kette
und Vierkantschlüssel.

liefern und montieren
Menge: 1,000 Stck

**01.03.0220 Flamco Schlammabscheider Clean DN 20**
*** Bedarfsposition ohne GB
Flamco Schlammabscheider Clean DN 20
360 Grad drehbarer Anschluss

lievern und montieren
Menge: 1,000 Stck

**01.03.0230 Remeha Blende für Rohranschlussset nach unten**
*** Bedarfsposition ohne GB
Remeha Blende für Rohranschlussset nach unten
Anschlussabdeckblende Tzerra Ace-Matic

Artikelnummer 7770495
EAN-Nummer 8022945310602

liefern und montieren
Menge: 1,000 Stck

**01.03.0240 Vormontagebügel mit Absperrarmaturen Remeha Tzerra Ace-Matic 15 DS 25 DS**
*** Bedarfsposition ohne GB
Vormontagebügel mit Absperrarmaturen Remeha Tzerra
Ace-Matic 15 DS 25 DS

Vormontagebügel Tzerra Ace-Matic DS

Artikelnummer 7828130
EAN-Nummer 8022945028316

liefern und montieren
Menge: 1,000 Stck

**01.03.0250 Vormontagebügel mit Absperrarmaturen Remeha Tzerra Ace-Matic 28 C**
*** Bedarfsposition ohne GB
Vormontagebügel mit Absperrarmaturen Remeha Tzerra
Ace-Matic 28 C

Vormontagebügel Tzerra Ace-Matic für
Combi Geräte

Artikelnummer 7828129
EAN-Nummer 8022945028309

liefern und montieren
Menge: 1,000 Stck

#### Abschnitt 01.04 Gasleitung

**01.04.0010 Gasleitungen prüfen**
*** Bedarfsposition ohne GB
Gasleitungen gemäß DVGW-TRGI, auf Dichtigkeit prüfen
und nach Arbeitsblatt G 624 (aktuelle Version )
bewerten, zwischen Gaszähler und
Gasverbrauchseinrichtung (Verbrauchsleitung),
mit De- und Neumontage des Gaszählers.
Die Ermittlung der Gasleckmenge hat durch Anwendung
eines Leckmengenmeßgerätes zu erfolgen, das Protokoll
ist den Abrechnungsunterlagen beizufügen.
Menge: 1,000 psch

**01.04.0020 Vorhandene Gasleitung versetzen**
*** Bedarfsposition ohne GB
Vorhandene Gasleitung um ca  25 cm nach links oder
rechts versetzen einschl. der erforderlichen Form- und
Verbindungsstücke und der evtl.
erforderlichen Stemmarbeiten, sowie das fachgerechte
Verschließen des Schlitzes
Menge: 1,000 psch

**01.04.0030 Gasströmungswächter R 1"**
*** Bedarfsposition ohne GB
Gasströmungswächter
R 1" Nenndurchfluss bis 4 m³
zur nachträglichen Montage am Gaszähler

liefern und montieren
Menge: 1,000 Stck

**01.04.0040 Gaszähler beantragen (NRW)**
*** Bedarfsposition ohne GB
Gasantrag beim Netzversorger stellen
- Koordination und Terminvereinbarung bis
  zur Zählersetzung, sowie Begleitung der Installation
des Vertragsunternehmen des Netzbetreibers
Menge: 1,000 Stck

**01.04.0050 Gaszähler beantragen (Hamburg)**
*** Bedarfsposition ohne GB
Gasantrag beim Netzversorger stellen
- Koordination und Terminvereinbarung bis
  zur Zählersetzung, sowie Begleitung der Installation
des Vertragsunternehmen des Netzbetreibers
Menge: 1,000 Stck

**01.04.0060 Gaszähler beantragen (Berlin)**
*** Bedarfsposition ohne GB
- Gasantrag beim Netzversorger stellen
- Koordination und Terminvereinbarung bis
  zur Zählersetzung, sowie Begleitung der Installation
des Vertragsunternehmen des Netzbetreibers
Menge: 1,000 Stck

#### Abschnitt 01.05 Zubehör

*Hinweis*
Bei raumluftabhängiger Betriebsweise und zeitgleichem
Betrieb von Ablufteinrichtung, z.B. Badlüfter ist eine
Gegenseitige Verriegelung herzustellen.

**01.05.0010 Schaltmodul JU/Bosch IUM 1**
*** Bedarfsposition ohne GB
JU Schaltmodul IUM 1

liefern und montieren

Intelligentes Universal Modul
Typ: IUM 1
Busschnittstelle EMS2: ja
Nennspannung: 230 V AC
Frequenz: 50 Hz
Sicherung: 4 V/AT
Max. Stromstärke pro An-
schluss (VC1): 0,5 A
Schutzart: IP44 IP
Breite: 156 mm
Höhe: 110 mm
Tiefe: 55 mm
Hersteller: Bosch Thermotechnik GmbH
Junkers Deutschland
Bestell-Nr.: 7719002742
Menge: 1,000 Stck

**01.05.0020 Sperrschalter Nr. 1180**
*** Bedarfsposition ohne GB
Sperrschalter für Thermen mit Schornsteinanschluss WR ...-2 G ..
JetathermCompact, W ...-1 K, W/WR
...P/B, WR ...G, WR ...-2 P/B
Hersteller: Bosch Thermotechnik GmbH
Junkers Deutschland
Typ: NR. 1180
Bestell-Nr.: 7709003632

liefern und montieren
Menge: 1,000 Stck

**01.05.0030 Kondensatanschluss**
*** Bedarfsposition ohne GB
Anschlüsse an vorhandenes Rohrnetz,
sowie an die installierte Heiztherme herstellen
(Kondensatanschluss )
einschl. bis zu 2,00 m Kondensatleitung HT-Rohr DN32
weiss
einschl. Form- und Verbindungsstücke
einschl. Dichtungs- und Befestigungsmaterial
Die Leitungen werden auf Putz verlegt.

liefern und montieren
Menge: 1,000 psch

**01.05.0040 Kondensathebeanlage SFA Sanicondens Pro**
*** Bedarfsposition ohne GB
SFA-Sanicondens Pro, Kondensat-Pumpe, robust,

Die SANICONDENS Pro Kondensatpumpe entsorgt mühelos
anfallendes Kondensat aus Brennwertkesseln,
Klimaanlage, Kühl- u. Gefriertruhen. Für Alarmschaltung
o. Kesselabschaltung vorbereitet.
Das Kondensat kann bis zu 4,5 m hoch bzw. 50m weit zur
Kanalisation gefördert werden, Tankvolumen beträgt 2l.
Abmessungen LxTxH 260x160x143 mm

einschl. 10m PE -Schlauch 8mm

liefern und montieren
Menge: 1,000 Stck

**01.05.0050 Kondensathebeanlage SFA Comfort Typ SK 5**
*** Bedarfsposition ohne GB
Kondensathebeanlage Comfort Typ SK 5
von SFA Sanibroy, einschl. Anschlußmaterial

liefern und montieren
Menge: 1,000 Stck

**01.05.0060 Installation Kabelkanal 15x1**
*** Bedarfsposition ohne GB
Installation von Kabelkanal 15x15  auf der Wand
und im Sockelbereich zwischen Hebeanlage und Anbindung
an die Entwässerungsleitung

Richtungsänderungen werden auf Gehrung geschnitten

liefern und montieren
Menge: 1,000 m

USt %: 19,00
